# Rohbau III Mühlenhauskomplex
Angebotsaufforderung (GAEB DA XML 3.3, DA83)
Projekt: 2261029
Währung: EUR
Vergabeart: Offenes Verfahren
Eröffnung: 17.04.2026 08:00:00
Ende der Zuschlagsfrist: 02.06.2026
Abgabeort: Stiftung Preußische Schlösser & Gärten; Allees Nach Sanssouc
Ausführungsbeginn: 08.06.2026
Ausführungsende: 30.06.2028
Erstellt mit: GXML Toolbox V3.3 R20220330, ORCA AVA 27 27.00.00, 13.03.2026

## 0. Abkürzungsverzeichnis
0. Abkürzungsverzeichnis

AG Auftraggeber
AN Auftragnehmer
AVV Abfallverzeichnis-Verordnung
BauVO Baustellenverordnung
BE Baustelleneinrichtung
BGR Berufsgenossenschaftliche Regelungen
BT Bauteil
BÜ  Bauüberwachung
EBV Ersatzbaustoffverordnung
EG Erdgeschoss
EP Einheitspreis
GP Gesamtpreis
i.A. im Allgemeinen
i.M. im Mittel
KG Kellergeschoss / Untergeschoss
LV Leistungsverzeichnis
OG Obergeschoss
SPSG Stiftung Preußische Schlösser und Gärten, Berlin und  Brandenburg
SiGeKo Sicherheits- und Gesundheitskoordinator
UG Untergeschoss / Kellergeschoss
UVV Unfallverhütungsvorschriften
WMP Werkstatt- und Montageplanung

Gebäudeteile der Gebäudeensembles:

MHK Mühlenhauskomplex, bezeichnet das  Gebäudeensembles bestehend aus
 Mühlenhaus, Mühlenterrasse und Remise, einschl.
 Ergänzungsbauwerke und Waschhaus
MH  Mühlenhaus, Bestandsgebäude
MT  Mühlenterrasse, Bestandsgebäude
WH Waschhaus, Bestandsgebäude
Rem  Remise, Bestandsgebäude
AB-W  Ergänzungsbauwerk, Anbau westl. der Remise,  Neubau
BW-N  Ergänzungsbauwerk, nördl. der Remise, Neubau
SH  Schweizer Haus, Neubau
MS  Marstall, Bestandsgebäude (2. BA)

## 1. Allgemeine Angaben zum Bauvorhaben
1.  Allgemeine Angaben zum Bauvorhaben

1.1 Projektbezeichnung, Bauabschnitte

Das Projekt wird als "Besucherzentrum Historische Mühle Park Sanssouci" bezeichnet, mit dem Projektkürzel BZHM.

Die Planung für das künftige Besucherzentrum im Park Sanssouci umfasst die denkmalgerechte und restauratorische Sanierung des Gebäudeensembles an der Historischen Mühle mit zwei neuen Ergänzungsbauwerken, die Errichtung eines Neubaus, sowie die Herstellung der Freianlagen.

Ziel ist, das Serviceangebot für die steigende Zahl der Parkbesucher zu erweitern und zu modernisieren.

Das geplante Nutzungsprogramm umfasst u.a. ein erweitertes Gastronomieangebot, die Errichtung einer Verkaufsstätte als Buch- und Souvenirshop, die Modernisierung der Ticket- und Informationszentrale, Sanitäreinrichtungen für die Parkbesucher, sowie die Sanierung des vorhandenen Wohnungsbestandes.

Der gesamte Gebäudebestand aus der Mitte des 19.Jahrunderts steht unter Denkmalschutz und ist Teil des Landschaftsraumes Park Sanssouci, der als UNESCO-Weltkulturerbe unter besonderen Schutz gestellt ist.

Die Maßnahme wird in folgenden Bauabschnitten umgesetzt:

Vorgezogene, bauvorbereitende Bauarbeiten:
- infrastrukturelle Tiefbau- und Ingenieurbauarbeiten

1. Bauabschnitt
- denkmalgerechte und restauratorische Sanierung des Mühlenhauskomplexes (MHK), bestehend aus den Bauteilen Mühlenhaus (MH) mit den angrenzenden Bauteilen der Mühlenterrasse (MT) und der ehemaligen Wagenremise (Rem), sowie dem freistehenden, kleinen Waschhaus (WH)
- Errichtung zweier kleinerer Ergänzungsbauwerke zur Umsetzung des Nutzungsprogramms der Remise, im weiteren Anbau-West (AB-W) und Bauwerk-Nord (BW-N) genannt, westlich und nördlich der Wagenremise
- Errichtung eines Neubaus als Ersatzbauwerk für das ehemalige "Schweizer Haus" (SH)
- Herstellung der Freianlagen

2. Bauabschnitt
- Umbau und Teilsanierung des Marstall-Gebäudes

Die in diesem LV beschriebenen Leistungen umfassen ausschließlich Bauleistungen des 1. Bauabschnitts

1.2  Lage des Projektes

Das Projekt liegt am nord-östlichen Rand des Parks Sanssouci in Potsdam, vis-à-vis des Schlosses Sanssouci.
Straße: An der Orangerie, 14469 Potsdam

Das Gebäudeensemble befindet sich nördlich und westlich der "Maulbeerallee" am Fuß der historischen Windmühle und wird von der Straße "An der Orangerie" gekreuzt. Westlich schließt sich der "Nordische Garten" an.

Die Grundstücke des 1. Bauabschnitts werden im Kataster unter Gemarkung Potsdam, Flur 026 geführt; bestehend aus den Flurstücken 4 und 944. Die Straße "An der Orangerie" bildet das Flurstück 5.
Die Grundstücke befinden sich im Eigentum der Stiftung Preußische Schlösser und Gärten.

Das Planungsgebiet umfasst, einschließlich Freianlagen, zwischen der Straße "An der Orangerie" und der "Maulbeerallee" gelegen, eine Grundfläche von rund 4.500m², nördlich davon noch einmal rund 400m² Grundfläche des Marstall-Gebäudes des 2. Bauabschnitts.

1.3  Planungsrechtliche Rahmenbedingungen und Denkmalschutz

In Hinblick auf den besonderen Schutzstatus als UNESCO-Weltkulturerbe ist der Park-Sanssouci, trotz seiner Lage innerhalb des Stadtgebietes von Potsdam, als Außenbereich im Sinne §35-BauGB eingestuft.

Der geschützte Gebäudebestand, welcher durch die Baumaßnahme saniert und erhalten wird, ist Teil des geschützten Landschaftsraums Park Sanssouci, einschließlich dem Neubau Schweizer Haus, welcher nach Abbruch des historischen Vorgängerbauwerks, das Gebäudeensemble wieder komplettiert.

Die Bausubstanz der Bestandsgebäude des Ensembles ist überwiegend bauzeitlich und stammt aus der Mitte des 19. Jahrhunderts. Die Denkmalsubstanz ist unter der Maßgabe des maximalen Erhalts zu sichern und in Stand zu setzen, oder bei Teilverlusten originalgetreu wiederherzustellen.

Diese Zielstellung umfasst weitgehend:
- die tragende Struktur weitestgehend unverändert zu erhalten und nach Erfordernis zu sanieren
- wesentliche, statisch- konstruktive Schäden unter maximalem Substanzerhalt konstruktiv instand zu setzen
- die äußeren Bau- und Dachformen zu erhalten, die Dacheindeckungen werden weitestgehend material- und denkmalgerecht erneuert
- die Deckenkonstruktionen (Holzbalkendecken, Gewölbekappen) zu erhalten und instand zu setzen
- Fassadenoberflächen (z.B. Putzflächen, Sichtmauerwerk und Natursteinoberflächen) überwiegend zu sanieren und zu restaurieren
- bauzeitliche Fenster und Türen zu sanieren, ggf. zu ergänzen und im Einzelfall zu ersetzen
- nicht denkmalgerechte Veränderungen der Nachkriegszeit werden rückgebaut
- fehlende, nicht mehr erhaltende Bauteile zu ergänzen
- Restaurierungsmaßnahmen an originalen Oberflächen und Zierbauteilen verschiedenster Materialien

## 2. Allgemeine Technische Vorbemerkungen
2.  Allgemeine Technische Vorbemerkungen

Die laufende Nummerierung der nachfolgenden Punkte bezieht sich auf die Vorgaben der VOB/Teil C, DIN 18299 und ist nicht durchlaufend. Fehlende Punkte sind an anderer Stelle behandelt, oder haben keine Relevanz für die auszuführende Leistungen des LVs.

Allgemeiner Hinweis:

Wenn in der Leistungsbeschreibung nicht anders beschrieben, verstehen sich alle Positionen einschl. Einrichten, Unterhalten und Räumen der Baustelle, einschl. Stellen/ Aufbau, Vorhalten und Abbau aller für die Durchführung erforderlicher Werkzeuge, Geräte, Maschinen (auch Leitern, Gerüste bis 2,00 m, Hebegeräte, Kräne etc.) und sonstiger Hilfsmittel.

Es gelten die für das Gewerk maßgeblichen DIN-, DIN EN- und DIN EN ISO Normen, zusätzlich alle weiteren einschlägigen und zum Zeitpunkt der Angebotsabgabe gültigen Normen, Vorschriften, Richtlinien und Hinweise, insbesondere die BGR (Berufsgenossenschaftlichen Regelungen) und die Richtlinien der Gemeinde-Unfall-Versicherer. Die Regeln für Sicherheit und Gesundheitsschutz der Bau-Berufsgenossenschaft sind Bestandteil und Grundlage des Angebotes, ebenso die Baustellenverordnung (Verordnung über Sicherheit und Gesundheitsschutz auf Baustellen/ BaustellV, BGBl.I S 1283) in der aktuell gültigen Fassung.

Soweit im Leistungsverzeichnis auf Technische Spezifikationen (z.B. nationale Normen, mit denen europäische Normen umgesetzt werden, europäische technische Zulassungen, gemeinsame technische Spezifikationen, internationale Normen) Bezug genommen wird, werden ohne den ausdrücklichen Zusatz: "oder gleichwertig", immer gleichwertige Technische Spezifikationen in Bezug genommen

## 2.1 Allgemeine Angaben zur Baustelle
2.1  Allgemeine Angaben zur Baustelle

2.1.1  Lage, Besondere Vorgaben des Auftraggebers (s.a. 1.3)

Die besondere Lage der Baustelle im Schlosspark Sanssouci erfordert eine besondere Rücksicht bei der Bauausführung und auf den Umgebungsschutz. Daraus leiten sich grundsätzlich folgende Anforderungen ab:
- Schutzmaßnahmen am geschützten Baumbestand nach den Anforderungen der kommunalen Baumschutzsatzung
- Artenschutz nach den Anforderungen des §44 Bundesnaturschutzgesetz (BNatSchG)
- Staubemissionen sind durch geeignete Maßnahmen zu unterbinden (hier: im Außenbereich Befeuchtung bei Staubentwicklung).
- Es ist der Einsatz von schallgedämpften Geräten vorgeschrieben.
- Besonders lärmintensive Tätigkeiten sind 24 Stunden vorher beim AG anzumelden.
- Verunreinigungen im öffentlichen Bereich sind sofort zu entfernen.
- Verlegen von Wasserschläuchen und Lagern von gefüllten Flüssigkeitsbehältern innerhalb der denkmalgeschützten Gebäude ist untersagt.
- Rauchen ist innerhalb der Gebäude nicht gestattet

Parken von privaten KFZ auf den BE-Flächen und im Umfeld innerhalb des Parkgebietes ist untersagt und nur auf dem öffentlichem Parkplatz für Parkbesucher nahe der Baustelle kostenpflichtig möglich.

2.1.2  Besondere umweltrechtliche Vorschriften

Aufgrund der besonderen Lage des Baugebietes wird auf die behördlichen Umwelt- und Entsorgungsvorschriften und deren strikte Einhaltung besonders hingewiesen.

2.1.3  Art und Lage der Baulichen Anlage (s.a. 1.1)

Mühlenhauskomplex (MHK)
Denkmalgeschützes Gebäudeensemble bestehend aus den Gebäudeteilen:

Mühlenhaus (MH), Bestandsgebäude erbaut Mitte 19.Jahrhundert:
4-geschossiges Bestandsgebäude, Massivbau mit MW-Wänden, unterkellert
Außenwände teils verputzt, teils Sichtmauerwerk, teils aus Naturstein
Decke über KG überwiegend Holzbalkendecken, z.T. Stahlsteindecke
Holzbalkendecken mit Einschub und Zwischenböden
Terrassendecke ü. 1.OG aus MW-Gewölbekappen
Dachkonstruktion Holzbau, flach geneigtes Schrägdach mit Zinkeindeckung
Traufhöhen ca. 12,50m bis 15,50m
gepl. Nutzung: Wohngebäude mit 4 Whg., kleine Büroeinheit, kleine Gastro-Einheit

Mühlenterrasse (MT), Bestandsgebäude erbaut Mitte 19.Jahrhundert:
1-geschossiges Terrassengebäude, an das MH angrenzend
Massivbau mit MW-Wänden und MW-Gewölbedecken mit Dachterrasse
Außenwände Sichtmauerwerk, teilweise aus Naturstein,
Höhe, einschl. der Brüstungen, bis ca. 9,70m
gepl. Nutzung: Terrassenbauwerk, mit unbeheizten Nebenräumen im Erdgeschoss

Remise (Rem), Bestandsgebäude erbaut Mitte 19.Jahrhundert:
1-geschossige, ehemalige Wagenremise, an die MT angrenzend
Massivbau mit MW-Wänden, Außenwände aus Sichtmauerwerk
Dachkonstruktion Holzbau, flach geneigtes Schrägdach mit Schieferdeckung und PV-Schindeln
Traufhöhen ca. 5,20m
gepl. Nutzung: Sommergastronomie, öffentl. WC-Anlage

Anbau-West (AB-W), Neubau, Erweiterung als Anbau an die Remise:
Massivbau, Außenwände Sichtbeton aus Leichtbeton / Dämmbeton,
Flachdach begrünt, STB-Dachdecke
Attikahöhe ca. 4,50m
gepl. Nutzung: Erweiterung für die öffentl. WC-Anlage in der Remise

Bauwerk-Nord (BW-N), Neubau, Nebengebäude nördl. der Remise:
1-geschossiger Holzbau, Außenwände mit Vorhangfassade teilw. MW gedämmt, teilw. als Kaltfassade
Flachdach begrünt, Holzdeckenkonstruktion
Attikahöhe ca. 3,60m
gepl. Nutzung: barrierefreie WC-Anlage, Müllstation

Waschhaus (WH), Bestandsgebäude, Nebengebäude erbaut Mitte 19.Jahrhundert:
1-geschossiges, ehemaliges Waschhaus
Massivbau mit MW-Wänden, Außenwände aus Sichtmauerwerk
Dachkonstruktion Holzbau, flach geneigtes Pultdach mit Zinkeindeckung
Traufhöhen ca. 3,50m
gepl. Nutzung: unbeheiztes Nebengebäude der Sommergastronomie

Schweizer Haus (SH), Neubau, Ersatzbauwerk des historischen Schweizer Haus:
2-geschossig, am Fuß des Hangs zum Mühlenplateau stehend
Erdgeschoss als massives Sockelbauwerk, Außenwände Sichtbeton aus Leichtbeton / Dämmbeton,
Obergeschoss als Holzbau, Außenwände als Holzrahmen- konstruktion in Elementbauweise, mit vollverglasten Fassadenelementen,
Dachkonstruktion Holzbau, flach geneigtes Schrägdach, Dacheindeckung aus PV-Schindeln
Traufhöhen ca. 6,50m
gepl. Nutzung: Einzelhandel, Buch- und Museums-Shop

2.1.4  Verkehrsverhältnisse, Anfahrt

Die Baustelle ist über die öffentliche Straße "Maulbeerallee", mit LKW nur aus Richtung Osten, zu erreichen.
Die Zufahrt auf die Baustelle erfolgt über die Straße "An der Orangerie".

Die Straße "An der Orangerie" ist eine Liegenschaft der Stiftung Preußische Schlösser und Gärten (SPSG). An dieser liegt der Eingang in das Ticket- und Informationszentrum für die Parkbesucher. Sie ist außerdem die fußläufige Verbindung zwischen dem nord-westlich gelegenen, öffentlichen Besucherparkplatz und Schlosspark Sanssouci. Die ca. 5.80m breite Straße ist daher insbesondere während der touristischen Hauptsaison durch Fußgängerverkehr stark frequentiert und zugleich Zufahrt zur Andienung anderer Gebäude, Baustellen und der Feuerwehr. Der Fußgängerverkehr wird daher auf die nördl. Straßenseite umgelenkt. Dennoch ist mit Fußgängerverkehr und Straßenquerungen zur "Mühlenrampe" zu rechnen.

Auf der Straße "An der Orangerie" ist deshalb bei Befahrung durch Baufahrzeuge besondere Rücksicht auf den Fußgängerverkehr zu nehmen. Es ist nur Schritttempo gestattet. Es besteht Einweisungspflicht bei Ein- und Ausfahrt auf das Baugelände.

Die Straße ist während der Bauausführung dauerhaft freizuhalten. Es besteht Parkverbot auf der Straße "An der Orangerie". Im Ausnahmefall ist für temporäre Einschränkungen die Zustimmung über die BÜ einzuholen.

Verschmutzungen der Straße durch Baufahrzeuge sind durch den AN eigenständig zu beseitigen. Dafür ggf. anfallende Kosten sind in die Einheitspreise der nachfolgenden LV-Positionen einzukalkulieren.

2.1.5 Für den Verkehr freizuhaltende Flächen

Auf dem Baustellengelände sind die für die Arbeiten anderer Auftragnehmer erforderlichen Flächen freizuhalten.

Privater Parkverkehr innerhalb der Baustelleneinrichtung ist untersagt.
Öffentliche Verkehrsflächen sowie Parkplätze, soweit sie nicht durch den Bauzaun umschlossen sind, sind von Baustelleneinrichtungen, Baugeräten usw. ständig freizuhalten.
Besondere Aufmerksamkeit ist beim Queren der Flächen für Baustellenver- und -entsorgung erforderlich. Feuerwehrzufahrten und Aufstellflächen sind zwingend freizuhalten.

2.1.6  Baustelleneinrichtung (BE)

Der übergeordnete Baustelleneinrichtungsplan ist für die Bauphase des 1. Bauabschnitts erstellt und liegt als Anlage den Verdingungsunterlagen bei (s. Baustelleneinrichtungsplan, lfd. Plan-Nr. 101).

Die gesamte Baustellenfläche gliedert sich in drei Teilbereiche, die nicht direkt aneinander grenzen:
- BE-Teilfläche Baufeld SH
- BE-Teilfläche Baufeld MHK (Remisenhof)
- BE-Teilfläche Baufeld MT

Die Baustelleneinrichtungsflächen sind begrenzt und werden gemäß Baustelleneinrichtungsplan zur Verfügung gestellt.
Als Baustelleneinrichtung werden zur Verfügung gestellt:
- Einfriedung der BE Fläche mit festen Bauzäunen
- allgemeine Baubeleuchtung auf dem Baufeld
- Sanitärcontainer zur Nutzung aller Baugewerke

Sämtliche weitere Aufwendungen zur Baustelleneinrichtung, sowie die Arbeitsplatzbeleuchtung, soweit nicht als Einzelpositionen ausgeschrieben, sind gem. DIN 18299 als Nebenleistungen in die Einheitspreise der LV-Positionen einzukalkulieren.

2.1.7  Materialtransport

Seitens des AG wird kein Baukran, Hebegerät, sonstige Transportmittel/-einrichtungen gestellt (s.a., Pkt. 2.2.04).

2.1.8 Lagerflächen

Lagerräume für Material und Gerät des AN werden durch den AG nicht bereit gestellt. Auf der BE-Fläche stehen nur beschränkt Lagerflächen zur Verfügung. Durch den AG / BÜ werden bedarfsorientiert Kleinflächen als Parzellen für den AN befristet freigegeben. Im Innenbereich können bei Zustimmung der Bauleitung des AG kurzzeitig Zwischenlager errichtet werden, soweit diese den Ablauf anderer Gewerke nicht stören und kurzfristig beräumt werden.

Grundsätzlich sind Baumaterialien einbauorientiert zu ordnen und zeitnah auf kurzem Weg zum Einsatzort zu bringen.

Aufstellplätze für temporäre Großgeräte sind durch den AN in Abstimmung mit der Bauleitung innerhalb der ausgewiesenen BE-Flächen einzurichten.

2.1.9  Anschlüsse für Wasser, Energie und Abwasser

Für die Leistungen des Auftragnehmers sind im Baustellenbereich Strom- und Wasseranschlüsse eingerichtet.
Diese können vom Auftragnehmer, für die Dauer der Ausführung genutzt werden.

Die Positionen und Anschlußwerte sind dem BE-Plan der LV-Anlagen zu entnehmen.

Die Verbrauchskosten sind vom Auftragnehmer zu tragen und somit entsprechend einzukalkulieren.
Gem. den BVB des AG erfolgt für Baustrom und Bauwasser jeweils eine Umlage in Höhe von 0,3%, zzgl. 0,15% für die Bereitstellung der Sanitäranlage.

Die Umlage beträgt insgesamt 0,75% des brutto Rechnungsbetrages.

2.1.10 Bodenverhältnisse, Hydrologische Verhältnisse und Schadstoffe

Verdacht auf besondere Schadstoffe im Baugrund besteht nicht. Tragfähiger Baugrund, sowie Grundwasser steht erst in tieferen Schichten an.

2.1.11 Umweltrechtliche Vorschriften, Beachtung der Gefahrstoffverordnung (GefStoffV), Schutz vor schädlichen Umwelteinwirkungen

Vorhandene umweltschädliche Materialien und Bauteile, die der AN am Bau vorfindet und demontieren muss, sind anzuzeigen und zu separieren.

Die Entsorgung belasteter Stoffe erfolgt in allen Fällen durch den Abfallmanager des AG

Es sind die erforderlichen Vorkehrungen zum Schutz der Nachbarschaft gegen jegliche Art von Belästigungen wie Staub, Gestank und Lärm zu treffen.

Lärmschutzmaßnahmen gelten als Nebenleistungen und sind mit in die Einheitspreise einzukalkulieren.
Sind die Arbeiten mit unvermeidlichen Belästigungen über die im o.g. Abschnitt geforderten Maßnahmen hinaus für die Bauaus- führung nötig, so sind diese vor Ausführung der Arbeiten der Bauüberwachung zu melden und genehmigen zu lassen. Dies gilt insbesondere für Abbruch-, Erd- und Stemmarbeiten, u.ä..

2.1.12  Besondere Vorgaben für die Entsorgung

Das BVH wird durch ein Abfallmanagement des AG begleitet, s.hierzu AVB, Pkt. 2.2.4

2.1.13  Höhenverhältnisse

Das Baugelände kann nicht als ebenerdig angesehen werden. Die südl. des Baugeländes gelegene Straße "Maulbeerallee" liegt deutlich tiefer als die Straße "An der Orangerie". Die Maulbeeralle steigt südl. und östl. des Baugeländes bis zum Anschluß der Straße "An der Orangerie" um bis ca. 5.00m an. Die Höhen- entwicklung gem. Eintrag im Lageplan und Baustelleneinrichtungs- plan ist zu beachten.

Die Arbeiten am SH auf der südl. Seite sind am Hang auszuführen.

Bei allen Einmessarbeiten ist zu beachten, der absolute Höhenbezug zu NHN an den Gebäuden Schweizer Haus (SH)
und Bestandsgebäude des Mühlenhauskomplex /(MHK) ist unterschiedlich festgelegt:

Das Höhennivellement ist gemäß amtlichem Lageplan mit der Bezugshöhe festgelegt:
SH: +/- 0.00 = 46.05 ü.NHN
MHK: +/- 0.00 = 45.90 ü.NHN

Das fertige Gelände außerhalb des Gebäudes wird nach Planung der Außenanlagen hergestellt.

2.1.14  Schutz von Bäumen, Pflanzen etc.

Auf dem Baugelände und im Bereich der Zufahrten befinden sich Bäume, die im Zuge der übergeordneten Baustelleneinrichtung geschützt werden.

Aufgrund der besonderen Lage des Baugeländes im Schloßpark Sanssouci ist auf den Erhalt und Schutz des Baumbestandes besondere Rücksicht zu nehmen. Die Anforderungen nach kommunaler Baumschutzsatzung sind unbedingt zu beachten.

2.1.15 Im Baugelände vorhandene Anlagen, Hindernisse im Boden

Im Baugelände vorhandene Alt-Anlagen sind nicht vollständig bekannt. Es ist aber grundsätzlich mit Hindernissen im Boden zu rechnen. Im Zuge der vorgezogenen Ingenieurbauarbeiten wurden neue Erdleitungen für Wasser, Abwasser- und Elektroversorgung außerhalb der Gebäude auf dem Baustellengelände verlegt. Im Boden der südlichen Baustellenfläche ist eine Rigolenanlage errichtet.

Daher ist bei Erdarbeiten grundsätzlich auf den vorhandenen Leitungsbestand zu achten.

Sollten bei evtl. erforderlichen Aushubarbeiten Leitungen o.ä. freigelegt werden, so liegt es im Aufgabenbereich des Auftragnehmers den Auftraggeber, ggf. auch die zuständigen Behörden, zu informieren und eine Klärung herbeizuführen.

2.1.16  Kampfmittelsondierung

Eine Kampfmittelsondierung ist nicht erforderlich. Es liegt dem AG eine Bescheinigung des Kampfmittelbeseitigungsdiensts (KMBD) des Landes Brandenburg vor, dass kein Kampfmittelverdacht vorliegt.

2.1.17 Baustellensicherheit / SiGeKo

Der Auftraggeber hat einen Sicherheits- und Gesundheitskoordinator (SiGeKo) für die Baumaßnahme eingesetzt. Die Vorgaben und die Anweisungen des SiGeKo sind bei der Bauausführung zwingend einzuhalten.

Mit Auftragserteilung verpflichtet sich der AN, seine Mitarbeiter an die Anforderungen an den Arbeitsschutzes in den Sicherheitsplan des SiGeKo einzuweisen, und die Einhaltung über die Dauer seiner Tätigkeit zu kontrollieren und nachzuhalten.

2.1.18 Allgemeiner Hinweis zu Baustellenordnung

Die Baustelle ist grundsätzlich immer in einem aufgeräumten und sauberen (besenreinen) Zustand zu halten.
Bauschutt ist arbeitstäglich in die bereitgestellten Container des AG zu verbringen, Verpackungsmaterial, sowie sonstige Stoffe des AN sind zum Abschluss eines Arbeitstages abzufahren.

Werden Arbeitsplätze nicht in aufgeräumtem und sauberen Zustand nach Abschluss eines Arbeitstages verlassen, werden diese auf Veranlassung der Bauleitung hin durch Dritte gesäubert. Die entstehenden Kosten hierfür werden dem Verursacher in Anrechnung gebracht.

2.1.19 Art und Umfang von Schadstoffbelastungen

Für die Baumaßnahme wurde ein Schadstoffgutachten erstellt. Schadstoffbelastete Bauteile der Bestandskonstruktion wurden festgestellt. Diese werden im Zuge einer vorgezogenen Abbruchmaßnahme, unter Begleitung eines Abfallmanagers im Vorfeld abgetragen, so dass bei der Ausführung der im LV beschriebenen Arbeiten keine schadstoffbelastete Bauteile mehr vorhanden sind.

2.1.20 Arbeiten anderer Gewerke

Mit zeitgleichen Bauarbeiten anderer Gewerke auf der Baustelle tätigen ist zu rechnen.

2.1.21 Werbung / Werbefreie Baustelle

Das Anbringen einer Firmenzeile am Bauschild des AG ist nicht vorgesehen.

Das Anbringen von Werbetafeln und / oder Firmenschildern an Bauzaun oder Gerüsten ist auf der ganzen Baustelle aus Gründen des Umgebungsschutzes grundsätzlich nicht gestattet.

Ausgenommen sind für Bauablauf und Baustellensicherheit erforderliche Beschilderungen wie Verbots- Warn- und / oder Hinweisbeschilderungen, sowie kleinformatige Firmenschilder zur Kennzeichnung der firmeneigenen Container zur Orientierung ortsfremder Personen

## 2.2. Allgemeine Angaben zur Ausführung
2.2.  Allgemeine Angaben zur Ausführung

2.2.1  Bauteile, Arbeitsabschnitte

Aufgrund von Abhängigkeiten mit dem Bauablauf anderer Gewerke ist damit zu rechnen, dass die Arbeiten mit zeitlicher Unterbrechung auszuführen sind.

Die Arbeitsabschnitte und Abläufe sind vom Auftragnehmer, unter Berücksichtigung der Terminziele, zu Arbeitsbeginn in Ihrer terminlichen Abfolge mit Einzelfristen darzustellen und in Abstimmung mit dem AG zu vereinbaren.

Der Auftragnehmer hat alle Maßnahmen für zur Sicherung notwendiger Zwischenbauzustände, wie Abstützungen, Provisorien und Schutzmaßnahmen, durchzuführen und einzukalkulieren.

Anspruch auf zusätzliche Vergütung besteht nicht, sofern nicht in gesonderten Positionen ausgeschrieben.

2.2.2 Besondere Erschwernisse während der Ausführung

Entfällt für dieses LV.

2.2.3  Besondere Anforderungen, Abfallmanagement und Entsorgung

Das BV wird durch ein Abfallmanagement des AG begleitet.

Abbruchmaterialien, anfallender Schutt, sowie sonstige Materialien und Bauabfälle sind grundsätzlich nach AVV-Schlüssel zu separieren und sortenrein in bereitgestellte Container des AG abzuladen. Das Verfahren zur Entsorgung erfolgt durch den Abfallmanager.

Die Entsorgung von Abfallstoffen und Reststoffen, insbesondere Verpackungsmaterialien, die der AN durch seine Leistung selbst erzeugt, sind durch den AN auf eigene Kosten zu beräumen und zu entsorgen.

2.2.4  Anforderungen an die Baustelleneinrichtung,
Materialanlieferung, Materiallagerung, Baustellensicherung

Die verfügbare Baustelleneinrichtungsfläche und die übergeordnete Baustelleneinrichtung des AG ist dem beiliegenden Baustelleneinrichtungsplan zu entnehmen (s. Plananlage, Baustelleinrichtungsplan).
Die Rahmenbedingungen der Baustelleneinrichtung des AG gelten übergeordnet und sind verbindliche Grundlage für die Planung der eigenen Baustellenorganisation des AN.

Verkehrs- und Bewegungsflächen, Anforderungen, sowie der Flächenbedarf anderer Gewerke sind grundsätzlich zu berücksichtigen.

Die Baustelleneinrichtung des AN ist zwingend mit der Bauleitung / Objektüberwachung des AG vor Einrichtung abzustimmen. Danach erfolgt die Aufteilung und Zuweisung der Flächen durch die Objektüberwachung des AG.

Materialien sind nur in den Mengen anzuliefern, die kurzfristig eingebaut werden können. Größere Anlieferungen sind mit der Objektüberwachung abzustimmen. Das Lagern oder Abstellen von Material oder Hilfsmitteln wie auch Baustellenfahrzeugen ist außerhalb der definierten Baustelleneinrichtungsfläche nicht gestattet.

Falls Material auf der Baustelle gelagert wird, geschieht dies auf eigenes Risiko des AN. Eine Haftung des Auftraggebers bei Beschädigungen, Diebstahl etc. ist ausgeschlossen. Der öffentliche Straßen- und Parkraum darf grundsätzlich nicht zum Abstellen von Baustellenfahrzeugen genutzt werden.

Sämtliche Baustelleneinrichtungen, die der AN zur Durchführung seiner Leistungen benötigt, sind vom AN zu erbringen, die Kosten hierfür sind mit den EP abgegolten, soweit keine Einzelpositionen im LV aufgeführt sind. Dies gilt ebenso für eigene Container, die der AN zur Ausführung der eigenen Leistung benötigt. Diese sind in die EPs einzurechnen und werden nicht gesondert vergütet.

Dies gilt insbesondere auch für Hebewerkzeuge (Kran). Für die Kranaufstellung ist der Mehraufwand für die Verlegung von Zuleitungen aus der Haupt-UV komplett mit einzukalkulieren.

Die Standorte der Baustromverteiler mit Anschlußwerten sind dem BE-Plan der LV-Anlagen zu entnehmen.

Zur Absicherung muss der Baustellenbereich ständig geschlossen gehalten werden, um das Betreten durch Unbefugte zu verhindern. Nach Beendigung der Arbeiten sind Baustellentüren und Tore durch den AN täglich abzuschließen.

2.2.5  Regelung und Sicherung des Verkehrs

Die Regelung des öffentlichen Verkehrs auf den Straßen "An der Orangerie" und "Maulbeerallee", sowie ggf. erforderliche Maßnahmen zur Verkehrssicherheit, z.B. für An- und Abtransport von Baugerät, Baukränen, Baumaterial, sind grundsätzlich Leistungen des AN und in der Einheitspreiskalkulation zu berücksichtigen.

Ggf. erforderliche Genehmigungen der Straßenverkehrsbehörde sind eigenverantwortlich durch den AN einzuholen.
Dafür anfallende Genehmigungsgebühren sind als Nebenkosten einzukalkulieren und werden vom AG nicht erstattet.

Die Hinweise der AVB, in Pkt. 2.1.4 sind zu beachten.

2.2.6  Hebegeräte, Kranlogistik und Gerüst

Seitens des AG werden für die nachfolgend ausgeschriebenen Leistungen Fassadengerüste gestellt.

Alle zur Durchführung, der in dieser Leistungsbeschreibung genannten Leistungen, notwendigen Innengerüste oder Hebegeräte gehören zum Leistungsumfang des Auftragnehmers, und sind in der Einheitspreiskalkulation zu berücksichtigen und werden nicht zusätzlich vergütet.

Die Art und Ausführung der Innengerüste bzw. Hebegeräte erfolgt nach Wahl und geplantem Einsatzort in Eigenverantwortung durch den Auftragnehmer.

Für alle Arbeiten ist die Erschwernis durch horizontale und vertikale Transport- und Förderwege zu beachten. Aufwendungen für den Materialtransport sind in die Einheitspreise der LV-Positionen einzukalkulieren.

2.2.7  Vorhaltung von Gerüsten für andere Unternehmer

Grundsätzlich sind die Innengerüste des Auftragnehmers auch für Zwecke des Auftraggebers zur Nutzung frei. Die Benutzung ist auf jeden Fall mit dem Auftragnehmer abzustimmen.

2.2.8  Einrichtungen für Personal und Lagerung des AN

Es werden keine Mannschaftscontainer zum Zwecke des Aufenthalts (für Pausenzeiten oder notwendige Arbeitszeiten, etc.) oder Materialcontainer vom AG gestellt. Diese müssen grundsätzlich vom AN bereitgestellt werden.
Eine zusätzliche Vergütung erfolgt nicht.

2.2.9  Verwendung von Recycling-Stoffen, Anforderungen

Die Verwendung von Recyclingstoffen ist seitens der SPSG, zur Herstellung nicht sichtbarer Bauteile prinzipiell erwünscht, steht jedoch in Abhängigkeit zu den Anforderungen der beauftragten Leistung. Die Verwendung von Recycling-Stoffen ist daher grundsätzlich vom AG freizugeben.

Bei Verwendung von Recyclingstoffen, geht der AG davon aus, dass es zu keinen umweltbedenklichen Beeinträchtigungen (unmittelbar oder auf Dauer) kommt. Im Zweifelsfall hat der Auftragnehmer den Beweis der Unbedenklichkeit zu erbringen.

2.2.10  Hinweis zu Materialien, Anstriche, Spachtelmassen etc.

Es sind grundsätzlich lösemittelfreie, emissionsarme Materialien, Anstriche, Spachtelmassen u.s.w zu wählen und nachzuweisen. Es werden grundsätzlich nur Klebstoffe mit den Prüfzeichen
- "EC 1" der Gemeinschaft emissionskontrollierter Verlegerwerkstoffe (GEV) oder
- TÜVdotCOM/TFI (Zertifizierung nach TÜV)
verwendet.

Es werden ausschließlich Produkte eingesetzt, die das AgBB Zeichen (Aufschrift: "Emissionsgeprüft nach DIBt-Grundsätzen) und / oder das "Blauer Engel" - Zeichen tragen.

Die Verwendung von Bauschäumen ist mit Verweis auf den Schutz denkmalgeschützter Bauteile grundsätzlich nicht gestattet!

2.2.11  Schutz angrenzender Bauteile
Sämtliche angrenzenden Bauteile (Putz, Holz, Metall, etc.), insbesondere schützenswerte Bauteile des zu erhaltenden Baubestands, sind mit geeigneten Mitteln/Vorrichtungen etc. zu schützen, diese sind nach Arbeitsende wieder rückstandlos zu entfernen. Der Schutz ist eine Nebenleistung und wird nicht extra vergütet.

2.2.12 Beigestellte Stoffe durch den AG

Wenn vom Auftraggeber Baustoffe zur Verfügung gestellt werden, ist in den Leistungsbeschreibungen der damit verbundene Aufwand beschrieben und näher geregelt.

2.2.13 Leistungen für andere Unternehmer

Sind Leistungen für andere Unternehmer zu erbringen, wird dies in der Leistungsbeschreibung geregelt.

2.2.14  Benutzung von Teilen der Leistung vor der Abnahme

Teilleistungen, die vor Endabnahme einer Nutzung überführt werden sollen, oder zu überbauende Teilleistungen, werden gemeinsam mit dem Auftraggeber vor Schlußabnahme kontrolliert und protokolliert (gemäß § 4 Ziffer 10 VOB/B). Diese Leistungskontrollen sind Bestandteil einer noch zu erfolgenden Abnahme der gesamten Bauleistungen und werden dieser Abnahme beigefügt.

2.2.15  Übertragung der Wartung

Entfällt für dieses LV.

2.2.16  Terminvorgaben / Terminplan

Ein aktueller Rahmenterminplan wird mit Beginn der Arbeiten übergeben.

Innerhalb von 2 Kalenderwochen nach Auftragserteilung hat der AN Zwischentermine für Teilfertigstellungen eigener Leistungen zu erarbeiten.

2.2.17  Arbeiten anderer Gewerke

Mit zeitgleichen Bauarbeiten anderer auf der Baustelle tätigen Gewerken ist zu rechnen.

2.2.18  Einmessen des Bauwerkes

Erforderliche Einmessarbeiten, Abstecken der Hauptachsen, das Anlegen eines Meterrisses, sowie Kontrollmessungen während der Bauausführung, sind grundsätzlich Leistungen des AN.

Grundsätzlich hat der AN die Maßhaltigkeit der Konstruktion seiner Leistung vor Ort zu prüfen. Bei ggf. festgestellten Maß- abweichungen zur vorgegeben Planung besteht Hinweispflicht für den AN an den AG. Dies gilt insbesondere bei Bauarbeiten Im Bestand.

Die Verpflichtung des AN zur Maßhaltigkeit und Eigenkontrolle bei der Ausführung als Nebenleistung der eigenen Bauleistungen gem. VOB und DIN-Norm bleibt auch dann unberührt, wenn in diesem Leistungsverzeichnis Positionen für besondere Messarbeiten gebildet sind.

2.2.19  Ablauf der Arbeiten und Bautagebuch

Die einzelnen Abläufe und Termine werden in regelmäßig stattfindenden Baustellenbesprechungen mit der örtlichen Objektüberwachung des AG koordiniert.
Die Teilnahme eines verantwortlichen Fachbauleiters des Auftragnehmers an den regelmäßig stattfindenden Baustellengesprächen ist sicherzustellen (1 x wöchentlich). Der Auftragnehmer hat ein Bautagebuch, zu führen und wöchentlich einzureichen.

Inhalt Bautagebuch:
- Anzahl der vor Ort tätigen Mitarbeiter mit Name, Art der Tätigkeit, Qualifikation,
- Wetter,
- Leistungs- und Terminstand
- größere Materiallieferungen,
- Material- und Schuttentsorgung, etc.
- sonstiges, besondere Ereignisse

Grundsätzlich sind alle für die Ausführung vorgesehenen Materialien/Bauteile etc. rechtzeitig zu bemustern und vom Auftraggeber schriftlich zur Ausführung freigeben zu lassen. Die Bemusterungen haben nach den Vorgaben des Auftraggebers zu erfolgen und sind für den Auftraggeber kostenfrei, solange nicht in gesonderter Position ausgeschrieben. Terminverzüge durch verspätete Bemusterungen gehen zu Lasten des Auftragnehmers.

2.2.20  Dokumentation

Für alle eingesetzten Baumaterialien und Bauprodukte sind die bauaufsichtlichen Zulassungen und Prüfzeugnisse sowie die technischen Systembeschreibungen, Datenblätter und (sofern vorhanden) Sicherheitsdatenblätter und Verwendungs -/ Einbauhinweise des Herstellers, nach Baufortschritt frühzeitig vor dem Einbau (als pdf) einzureichen.

Vor VOB Abnahme sind diese Dokumente gesammelt in Papierform und als pdf- Dateien an die Objektüberwachung des Auftraggebers bzw. den Auftraggeber zu übergeben. Alle Papierunterlagen sind vorzugsweise in A4 oder (wenn im Orginal größer) auf A4 gefaltet und sortiert in einem A4 Ordner geheftet einzureichen, und digital (auf USB-Stick), im Format pdf, auf Datenträger zu übergeben.

Alle Unterlagen sind in deutscher Sprache oder mindestens mit einer Übersetzung in die deutsche Sprach zu verfassen.

Die zur Ausführung freigegebenen Werk- und Montagepläne sind (ggf. korrigiert) gesammelt in Papierform (auf A4 gefaltet) geordnet im A4 Ordner und digital, im Format pdf, auf Datenträger zu übergeben. (Siehe LV Positionen im Titel Dokumentation)

2.2.21  Allgemeiner Hinweis zur Abrechnung

Soweit Ausführungspläne und Ausführung übereinstimmen, wird nach den Plänen abgerechnet. In allen anderen Fällen sind Aufmaßpläne des AN zu erstellen.

Vor Rechnungsstellung sind die erforderlichen Aufmaße und Mengennachweise rechtzeitig und in prüffähiger Form zur Prüfung vor Rechnungseingang einzureichen.

Teilrechnungen, Aufmaßpläne und Mengenermittlungen sind grundsätzlich ab der ersten Teilrechnung bis zur Schlussrechnung kumulativ aufzustellen.

Die Abrechnungen bzw. örtliche Aufmaße sind übersichtlich aufzustellen. Sie sind dem Baufortschritt folgend bereits unmittelbar nach Ausführung der betreffenden Leistungen anzufertigen.

Der AG behält sich vor, Teilrechnungen ohne fortgeschriebenes Aufmaß, als nicht prüffähig zurück zu weisen.

## 3.0 Anlagenverzeichnis
3.0 Plananlagen und weitere Unterlagen

Lagepläne

· Lfd. Plan-Nr -.100_Lageplan
· Lfd. Plan-Nr -.101d_Baustelleneinrichtung

Ausführungsplanung
Grundrisse 1:50:
· Lfd. Plan-Nr -.001 Mühlenhaus Kellergeschoss
· Lfd. Plan-Nr -.002 Mühlenhaus Erdgeschoss
· Lfd. Plan-Nr -.003 Mühlenhaus 1.Obergeschoss
· Lfd. Plan-Nr -.004 Mühlenhaus 2.Obergeschoss
· Lfd. Plan-Nr -.005 Mühlenhaus Dachgeschoss
· Lfd. Plan-Nr -.007 Mühlenhaus Dachaufsicht

· Lfd. Plan-Nr -.008 Mühlenterrasse, Erd- u. Obergeschoss

· Lfd. Plan-Nr -.009 Remise, Erdgeschoss u. Längsschnitt A
· Lfd. Plan-Nr -.010 Remise, Dachraum
· Lfd. Plan-Nr -.011 Remise, Dachaufsicht

 Schnitte 1:50:
· Lfd. Plan-Nr -.020 Mühlenhaus, Querschnitt A
· Lfd. Plan-Nr -.021 Mühlenhaus, Längsschnitt B
· Lfd. Plan-Nr -.022 Mühlenhaus, Querschnitt C

· Lfd. Plan-Nr -.025 Remise, Querschnitte B und C
· Lfd. Plan-Nr -.027 Remise, Querschnitte D und E

 Ansichten 1:50:
· Lfd. Plan-Nr -.030 Mühlenhaus, Ansicht Südfassade
· Lfd. Plan-Nr -.031 Mühlenhaus, Ansicht Ostfassade
· Lfd. Plan-Nr -.032 Mühlenhaus, Ansicht Nordfassade
· Lfd. Plan-Nr -.033 Mühlenhaus, Ansicht Westfassade

· Lfd. Plan-Nr -.035 Remise, Ansicht Ostfassade
· Lfd. Plan-Nr -.036 Remise, Ansicht Nordfassade
· Lfd. Plan-Nr -.037 Remise, Ansicht Westfassade

· Lfd. Plan-Nr -.060 Waschhaus, Grund, Schnitt, Ansichten

 Detail
· Lfd. Plan-Nr -.210 Leitdetail Schornsteine Mühlenhaus
· Lfd. Plan-Nr -.203 Decke ü.KG Brandschutzputz

Fotodokumentationen
·  Bild-Dokumentation, Baufeld

## 52 VE 300.05.2 Rohbau III MHK

### Titel 01 Baustelleinrichtung / Vorbereitende Maßnahmen

**01.1 Höhennivellierung Mühlenhaus**
Höhennivellierung und Dokumentation der Bestandshöhen in  Räumen des Mühlenhauses im KG / EG / 1.OG / 2.OG / DG zur Festlegung der exakten Fußbodenhöhen.
(Kalkulationsgrundlage 5 Stk / Etage)
Menge: 1,000 Stk

**01.2 Höhennivellierung Mühlenterrasse**
Höhennivellierung und Dokumentation der Bestandshöhen in  Räumen der Mühlenterrasse im EG / Terrasse / OK Rollschicht
zur Festlegung der exakten Fußbodenhöhen.
(Kalkulationsgrundlage 10 Stk)
Menge: 1,000 Stk

**01.3 Höhennivellierung Waschhaus**
Höhennivellierung und Dokumentation der Bestandshöhen in allen Räumen des Waschhauses im EG
zur Festlegung der exakten Fußbodenhöhen.
(Kalkulationsgrundlage 1 Stk)
Menge: 1,000 Psch

**01.4 Meterriss herstellen**
Meterrisse
innerhalb der Baustelle deutlich sichtbar, dauerhaft kennzeichnen, vorhalten und während der Bauzeit schützen.
Mühlenhaus
1 Stk im Kellergeschoss
3 Stk im Erdgeschoss
3 Stk im 1.Obergeschoss
3 Stk im 2.Obergeschoss
2 Stk im Dachgeschoss
Mühlenterrasse
2 Stk im Erdgeschoss
Waschhaus
1 Stk im Erdgeschoss

Abrechnung je St Meterriss
Menge: 15,000 Stk

**01.5 Innengerüste / Rollgerüste**
Bereitstellen der erforderliche Innengerüste / Rollgerüste für
nachfolgend beschriebene Arbeiten
in Bereichen höher > 3.50 m.(2.OG Mühlenhaus) für die Dauer der Bauzeit.

Innengerüste im Treppenraum und Außengerüste werden bauseits gestellt.
Menge: 1,000 Psch

**01.6 Notdach Mühlenterrasse / Mühlenhaus**
Einbau, Vorhaltung, Wiederabbau und Entsorgung eines Notdaches zum Regenschutz der Flachdachflächen der Mühlenterrasse und des Mühlenhauses.

Bestehend aus einer Holz-UK, Dachlatten, Gitterfolie und seitlichen Wandanschlüssen an das aufgehende Ziegelmauerwerk.
Ausbildung mit Gefälle zur freien Entwässerung am Terrassenrand.(oberhalb der Balusstraden)

Mühlenterrasse
Grundfläche:  50 m2
Wandanschluss:  38 m
Freier Terrassenrand: 12 m

Mühlenhaus
Grundfläche:  25 m2
Wandanschluss:  15 m
Freier Terrassenrand:  15 m

Siehe Grundriss / Schnitte Mühlenhaus 2.OG und Mühlenterrasse

Abrechnung nach m2 überdeckter Grundrissfläche
Menge: 75,000 m2

### Titel 02 Abbrucharbeiten / Vorarbeiten

*Hinweis: Hinweis*
Der Transportweg für die Rückbauarbeiten in bauseits gestellte Container von bis zu 100 m ist in die Rückbauleistungen mit einzukalkulieren.

*Hinweis: Mühlenhaus*

**02.1 Rückbau Ziegeldecke**
Abbruch Ziegeldecke mit Aufbeton

Stärke: bis 35 cm
Art des Decke: Ziegel, Stahl, Putz, Terrazzo

Material in bauseits gestellte Container, getrennt nach Abfallarten, verbringen. Entsorgung bauseits.

Ausführungsort: Decke über KG (Raum EG 013)
Menge: 1,750 m3

**02.2 Rückbau MW / Mauerwerkstaschen**
Herstellen von Mauerwerktaschen, B x H x T ca. 25 x 16 x 20 cm,
in Ziegelmauerwerk als Auflagertaschen für eine Stahlbetondecke.

Material in bauseits gestellte Container, getrennt nach Abfallarten, verbringen. Entsorgung bauseits.

Ausführungsort: Decke über KG (Raum EG 013)
Menge: 8,000 Stk

**02.3 Rückbau Innenmauerwerk**
Abbruch Innennauerwerk, Stärke 12,5 bis 38cm, Höhe bis 300cm,
Art des Mauerwerks: Ziegelmauerwerk, Putz

Material in bauseits gestellte Container, getrennt nach Abfallarten, verbringen. Entsorgung bauseits.

Ausführungsort: KG bis DG in Kleinflächen, Türdurchbrüche etc.
Menge: 5,500 m3

**02.4 Rückbau Innenputz Mauerwerkswände**
Innenputz abschlagen, in Kleinflächen, Mauerwerk reinigen, bestehend aus Kalkzementputz auf Ziegelmauerwerk,
Dicke: 10 - 30 mm

Schutt fachgerecht sortiert in bauseitige Container entsorgen.
Entsorgung bauseits.

Ort: KG bis DG
Menge: 25,000 m2

**02.5 Rückbau Deckenbekleidung > 2.00 m2**
Deckenbekleidung unterhalb der Holzbalkendecken,
bestehend aus:
- Schalung  3 cm
- Rohrmatten mit Kalkputz, d ca. 2,0 cm

Einschneiden, demontieren und fachgerecht sortiert in bauseitig gestellte Container verbringen. Entsorgung bauseits.

Ort: EG bis DG
Menge: 75,000 m2

**02.6 Rückbau Deckenbekleidung < 2.00 m2**
Deckenbekleidung unterhalb der Holzbalkendecken,
bestehend aus:
- Schalung  3 cm
- Rohrmatten mit Kalkputz, d ca. 1,5 cm

in Kleinmengen bis zu 2,00 m2

Einschneiden, demontieren und fachgerecht sortiert in bauseitig gestellte Container verbringen. Entsorgung bauseits.

Ort: EG bis DG
Menge: 10,000 m2

**02.7 Rückbau Türblätter**
Ausbau von Türblättern aus Holz und Transport in bauseits gestellte Container. Transportweg ca. 50 m

Ort: KG bis DG
Menge: 3,000 Stk

**02.8 Rückbau Zargen**
Rückbau von Zargen aus Holz und Transport in bauseits gestellte Container. Transportweg ca. 50 m

Ort: KG bis DG
Menge: 3,000 Stk

**02.9 Rückbau Wandfliesen**
Rückbau von Wandfliesen, Material in bauseits gestellte Container, getrennt nach Abfallarten, verbringen. Entsorgung bauseits.

Ort: KG bis DG
Menge: 10,000 m2

**02.10 Rückbau Mörtelschräge Fensterbank**
Rückbau von Mörtelschrägen auf Fensterbänken,  Material in bauseits gestellte Container, getrennt nach Abfallarten, verbringen. Entsorgung bauseits.

Maße B x T x H1 / H2: ca. 125 x 20 x 3 x 10 cm

Ort: EG bis DG

Abrechnung nach St Fensterbank
Menge: 25,000 Stk

**02.11 Rückbau Schornsteinköpfe**
Rückbau der Schornsteinköpfe bis 0.5 -1.00 m unter Dach.

Material: Ziegelmauerwerk, Blechverwahrung
Maße (cm) ca.:  40 x  45 x 200
  40 x 115 x 150
  70 x 110 x 150
  85 x 235 x 150
  40 x  85 x 150
  40 x  35 x 100

Abbruchmaterial trennen und in bauseits gestellte Container verbringen. Entsorgung bauseits.

Wandungsstärke bis 0,25 cm, Schornsteinzüge werden übermessen

Ausführungsort. Dach Mühlenhaus, Dach Remise
Menge: 12,500 m3

**02.12 Rückbau Terrassenaufbau Blech / Bitumen / Gussasphalt**
Abshnittsweiser Rückbau Terrassenaufbau bis zu den Ziegelgewölben, bestehend aus:
Zinkblechverwahrungen wand- und brüstungsseitig
Asphaltbelägen (D = ca.5 cm)

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Bereich geschlossene Brüstung / aufgehendes Mauerwerk

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Bereich offene Brüstung / Treppenabgang

Abbruchmaterial trennen und in bauseits gestellte Container verbringen. Entsorgung bauseits.

Ausführungs: Terrasse 2.OG Mühlenhaus
Menge: 65,000 m2

**02.13 Rückbau Aufbeton, Estriche auf Ziegelgewölbe**
Aufbeton/ Estriche auf bauzeitlichem Gewölben vorsichtig ausbauen, Material in bauseits gestellte Container, getrennt nach
Abfallarten, laden, Entsorgung bauseits.

Aufbauhöhe über Gewölbestich ca. 12 cm
Höhe Stich ca. 15 cm

Ausführungsort: 2.OG, Terrasse Mühlenhaus
Menge: 10,000 m3

**02.14 Rückbau Rohrleitungen, bis DN 100**
Rückbau von Rohrleitungen in Wanden / Decken Wandschlitzen etc. bis DN 100

Material in bauseits gestellte Container, getrennt nach Abfallarten, verbringen. Entsorgung bauseits.

Ausführungsort: Mühlenhaus KG bis DG
Menge: 25,000 m

**02.15 Rückbau Elektrokabel**
Rückbau von Elektrokabeln in Wänden / Decken

Material in bauseits gestellte Container, getrennt nach Abfallarten, verbringen. Entsorgung bauseits.

Ausführungsort: Mühlenhaus KG bis DG
Menge: 50,000 m

**02.16 Rückbau Heiz- und Wasserleitungen, DN 15-50**
Rückbau von Heiz- und Wasserleitungen in Wänden / Decken,
DN 15-50.

Material in bauseits gestellte Container, getrennt nach Abfallarten, verbringen. Entsorgung bauseits.

Ausführungsort: Mühlenhaus KG bis DG
Menge: 50,000 m

**02.17 Rückbau Schornsteinklappen**
Rückbau von Schornsteinschiebeklappen, Blech
Abmessung Öffnungsgröße bis 15 x 15 cm

Material in bauseits gestellte Container, getrennt nach Abfallarten, verbringen. Entsorgung bauseits.

Ausführungsort: Mühlenhaus KG bis DG
Menge: 15,000 Stk

*Hinweis: Waschhaus*

**02.18 Rückbau Schornstein**
*** Pauschalposition
Abbruch Schornstein, Eisenleiter, Stahlband und Stahlzugstäbe
bis unter Dach

Maße L x B x H:  ca. 65 x 40 x 400 cm
Material:  Ziegel, Kalkmörtel, Putz, Eisen

Material in bauseits gestellte Container, getrennt nach Abfallarten, verbringen.

Die erforderliche Gerüststellung ist mit einzulkalkulieren.

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
Schornstein Waschhaus, Zustand 2025

Ausführungsort: Waschaus Dach
Menge: 1,000 psch

**02.19 Rückbau Innenmauerwerk**
Abbruch Innenmauerwerk

Stärke bis 12.5 cm
Höhe bis 300 cm
Material. Ziegel, Kalkmörtel, Putz

Material in bauseits gestellte Container, getrennt nach Abfallarten, verbringen.

Ausführungsort: EG
Menge: 10,000 m2

**02.20 Rückbau Bodenplatte**
Abbruch Bodenplatte

Stärke bis 15 cm
Material. Magerbeton, unbewehrt

Material in bauseits gestellte Container, getrennt nach Abfallarten, verbringen.

Ausführungsort: EG
Menge: 1,500 m3

**02.21 Zulage Rückbau Bodenplatte, bewehrt**
Zulage für den Rückbau der Bodenplatte wie vor beschrieben, jedoch Mehraufwand mit Bewehrungseisen.
Menge: 1,500 m3

**02.22 Rückbau Innenputz Mauerwerkswände**
Inneputz, Kalkzementputz, abschlagen, Ziegelmauerwerk reinigen,

Dicke: 10 - 30 mm

Schutt fachgerecht in bauseitige Container entsorgen.
in Kleinflächen

Ort: EG
Menge: 25,000 m2

*Hinweis: Mühlenterrasse*

**02.23 Rückbau Terrassenaufbau Blech / Bitumen / Gussasphalt**
Abschnittsweiser Rückbau Terrassenaufbau bis zum Aufbeton auf den Ziegelgewölben, bestehend aus:
Zinkblechverwahrungen (Länge ca.50 m) wand- u. brüstungsseitig
Asphaltbelägen

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
Abbruchmaterial trennen und in bauseits gestellte Container verbringen. Transportweg bis ca. 50 m

Ausbauort: Decke über EG
Menge: 55,000 m2

**02.24 Rückbau Terrassenaufbau Aufbeton, Estrich, Ziegelflachschicht, Sand**
Aufbeton/ Estriche auf bauzeitlichen Gewölbe vorsichtig ausbauen, Material in bauseits gestellte Container, getrennt nach
Abfallarten, laden, Entsorgung bauseits.

Stärke bis 30 cm
Transportweg bis ca. 50 m

Ausführungsort: Mühlenterrasse, Decke über EG
Menge: 15,000 m3

**02.25 Rückbau Eisenstangen**
Rückbau von Eisenstangen, Länge ca. 50 cm. im Mauerwerk eingelassen (Regalkonsolen)

Transportweg bis ca. 50 m

Ausführungsort: Mühlenterrasse, EG
Menge: 12,000 Stk

*Hinweis: Sonstiges*

**02.26 Vertikalschnitt Mauerwerk für Vorbereitung Rückbau**
Vertikalschnitt Mauerwerk für Vorbereitung Rückbau
Mauerwerk, Schnitttiefe 12,5 cm

Ausführungsort: KG bis DG
Menge: 25,000 m

**02.27 Verzahnung in Leibungen stemmen**
Verzahnung in Leibungen stemmen, als Vorbereitung um Verband wie Bestand aufzumauern, Verzahnung halber Stein jede
2. Schicht

Mauerwerk bis d= 25 cm

Material in bauseits gestellte Container, getrennt nach
Abfallarten, laden, Entsorgung bauseits.
Menge: 60,000 m

**02.28 Verzahnung in Leibungen stemmen**
Verzahnung in Leibungen stemmen,  als Vorbereitung um Verband wie Bestand aufzumauern, Verzahnung halber Stein jede
2. Schicht

Mauerwerk bis d= 40 cm

Material in bauseits gestellte Container, getrennt nach
Abfallarten, laden, Entsorgung bauseits.
Menge: 25,000 m

**02.29 Tapeten von Decken ablösen und entsorgen**
Tapeten bis 3-lagig an den Decken der Räume ablösen und entsorgen, Decken sind zu erhaltenden.
Raumhöhe bis 4,30 m

Arbeitsgerüste sind mit einzukalkulieren

Material in bauseits gestellte Container, getrennt nach
Abfallarten, laden, Entsorgung bauseits.

Ausführungsort: Mühlenhaus EG bis DG
Menge: 250,000 m2

**02.30 Abbruch Kleinteile**
Abbruch Kleinteile, wie Schellen, Haken, Schrauben
ausbauen, Material in bauseits gestellte Container, getrennt nach
Abfallarten, laden, Entsorgung bauseits.
Menge: 50,000 Stk

### Titel 03 Erdarbeiten

#### Bereich 03.01 Kelleraußenwände

**03.01.1 Freilegen der Kellerwand bis Unterkante Fundament**
Freilegen der Kellerwand bis Unterkante Fundament
Arbeitsraum ca. 60cm, Böschungswinkel 45°

Auffüllung; Sand, schwach humos, Bauschuttreste
und Geschiebemergel, Feinsand, mittelsandig, schluffig, schwach tonig, schwach grobsandig, vereinzelt schwach kiesig

Aushub bis 1,20 m unter GOK

Material in bauseits gestellte Container, getrennt nach
Abfallarten, laden, Entsorgung bauseits.
Menge: 2,000 m3

**03.01.2 Zulage Handschachtung**
Ausführung in Handschachtung als Zulage zu Pos. 03.1
Menge: 2,000 m3

**03.01.3 Gründungssohle verdichten**
Gründungssohlen verdichten, in Baugruben,
Verdichtungsgrad DPr 97%
Menge: 2,000 m2

**03.01.4 Planum Baugrube herstellen**
Planum Baugrube herstellen, einschließlich Verdichten,
Verdichtungsgrad DPr 97%, Geschiebemergel
Zulässige Abweichung von der Sollhöhe +-2cm
Die Sohle wird von den Baugrundgutachtern abgenommen.
Menge: 2,000 m2

**03.01.5 Verfüllen von Arbeitsräumen, profilgerecht, Liefermaterial**
Verfüllen von Arbeitsräumen, profilgerecht, mit vom AN
zu liefernden Stoffen, gemischtkörniger Boden der
Frostempfindlichkeitsklasse F2,
lagenweise verdichten, Verdichtungsgrad DPr min. 98%

LAGA Klassifizierung des Bodenmaterials: Z0 mit Nachweis
Einbauhöhe bis 1,0 m
Menge: 2,000 m3

#### Bereich 03.02 Erdarbeiten im Gebäude

**03.02.1 Rückbau Fundamentreste**
Rückbau von Fundamentresten im KG, unbewehrter Beton und Ziegelmauerwerk

Material in bauseits gestellte Container, getrennt nach
Abfallarten, laden. Entsorgung bauseits.
Menge: 1,000 m3

**03.02.2 Bodenaushub Unterfangungen Bodenklasse 3-4**
Aushub in Handschachtung im Gebäude für abschnittsweise Unterfangungen, Rohrgräben, Fundamente,

Material in bauseits gestellte Container, getrennt nach
Abfallarten, laden, Entsorgung bauseits.
Menge: 1,000 m3

**03.02.3 Bodenaushub Sohle Bodenklasse 3-4**
Aushub in Handschachtung im Gebäude (KG) für Sohle

Material in bauseits gestellte Container, getrennt nach
Abfallarten, laden, Entsorgung bauseits.
Menge: 30,000 m3

**03.02.4 Zulage schuttdurchsetzter Boden**
Zulage für vorgenannte Bodenaushub
Mehraufwand für Schutt durchsetzten Boden.
Menge: 10,000 m3

**03.02.5 Kapillarbrechende Schicht im Gebäude**
Liefern und Einbringen von Recyclingmaterial als kapillarbrechende Schicht
Einbauhöhe: 0,50 m.

Einbauort: Mühlenhaus / Waschhaus KG / EG
Menge: 10,000 m3

**03.02.6 Verfüllen von Arbeitsräumen, profilgerecht, Liefermaterial**
Verfüllen von Arbeitsräumen, profilgerecht, mit vom AN zu liefernden Stoffen, gemischtkörniger Boden der
Frostempfindlichkeitsklasse F2,
lagenweise verdichten, Verdichtungsgrad DPr min. 98%

LAGA Klassifizierung des Bodenmaterials: Z0 mit Nachweis
Einbauhöhe bis 0,50 m
Menge: 10,000 m3

**03.02.7 Füllsand für Feinplanum im Gebäude**
Liefern und Einbringen von Füllsand

Einbauhöhe: ca.0,50 m.
Einbauort EG
Menge: 10,000 m3

**03.02.8 Planum, Feinplanum**
Planum, Feinplanum von Bestandsboden und gelieferten Füllsand im Gebäude, inkl. Handverdichtung Verdichtung, DPr 97%,

Ausführungort: KG
Menge: 75,000 m2

### Titel 04 Mauerwerksarbeiten IW

#### Bereich 04.01 Böden

**04.01.1 Ziegelboden, reinigen, verfugen**
Kellersohle aus Ziegeln, überwiegend im Sandbett
verlegt, Teilbereiche im Mörtelbett / Mörtelfuge,

Fläche reinigen und von Mörtelanhaftungen und Farben
abstoßen, loses Material aus den Fugen entfernen,
Gesamte Fläche mit Kalk / Sandgemisch abfugen.
Menge: 85,000 m2

**04.01.2 Ziegelboden aufnehmen**
Ziegelboden im Sandbett verlegt, Teilbereiche im Mörtelbett / Mörtelfuge, aufnehmen, sichten, sortieren, reinigen und auf der BE auf Paletten oder Gitterkörben zum Wiedereinbau lagern.

Nicht verwendbare Ziegel in den bauseitig gestellten
Container entsorgen.
Menge: 100,000 m2

**04.01.3 Ziegelboden, neu verlegen**
Ziegelboden auf der BE gelagert, neu verlegen, inkl. Vorbereitung des Sandbetts und Verfugung mit Kalk / Sandgemisch.
Verband und Fugenbreite in der Art des vorhandenen Pflasters.

Lieferung erforderlicher, neuer Ziegel in gesonderter Position.
Menge: 15,000 m2

**04.01.4 Ziegel in der Art der vorhandenen liefern**
Ziegel in der Art der vorhandenen liefern zur Verwendung im Bodenbereich
Ziegelmaße 25 x 12,5 x 6,5 cm

Liefern und transportieren
Menge: 800,000 Stk

#### Bereich 04.02 Maurerarbeiten

*Hinweis: Bauwerk Nord, Neubau*

**04.02.1 Mauerwerk Hlz 12/IIa, d=17.5 cm**
Mauerwerk Hlz 12/IIa, d=17.5 cm
Rohdichteklasse 0,80, H = 285 m
Menge: 30,000 m2

**04.02.2 Dämmstreifen Mineraralfaser d=20 mm, B=175 mm**
Einbau Trennfuge zwischen Holzbau und Mauerwerksbau mit Mineralfaser, Breite 175 mm, D=20 mm
Menge: 15,000 m

*Hinweis: Müühlenhaus/ Mühlenterrasse/ Waschhaus Bestand*

**04.02.3 Schornsteinköpfe Sichtmauerwerk Mühlenhaus (rot)**
Aufmauern Schornsteinköpfe

Material:
- Handstrichziegel 25 x 12.5 x 6.5 cm, rot einschl. Vormauermörtel und Verfugung
- Kellenverfugung neu, glatt
- Schornsteinkopf oberer Abschluss Rollschicht mit Überstand
Ausführung siehe Leitdetail

Schornsteinzüge werden übermessen,
Wandungsstärke ca. 25 cm

Abmessungen wie folgt:
Schornstein 1: ca. 45 x  40 cm
Schornstein 2: ca. 75 x 150 cm
Schornstein 3: ca. 75 x 205 cm
Menge: 5,500 m3

**04.02.4 Schornsteinköpfe Sichtmauerwerk Remise (gelb)**
Aufmauern Schornsteinköpfe

Material:
- Handstrichziegel 25 x 12.5 x 6.5 cm, gelb einschl. Vormauermörtel und Verfugung.
- Kellenverfugung neu, glatt
Ausführung siehe Leitdetail

Schornsteinzüge werden übermessen,
Wandungsstärke ca. 25 cm

Abmessungen wie folgt:
L x b x H ca.: 0,51 x 0,42 x 2.40 m
Menge: 0,500 m3

**04.02.5 Schornsteinköpfe Sichtmauerwerk Waschhaus (gelb)**
Aufmauern Schornsteinköpfe

Material:
- Handstrichziegel 25 x 12.5 x 6.5 cm, gelb einschl. Vormauermörtel und Verfugung.
- Kellenverfugung neu, glatt
Ausführung siehe Leitdetail

Schornsteinzüge werden übermessen,
Wandungsstärke ca. 25 cm

Abmessungen wie folgt:
L x B x H ca.: 0,38 x 0,61 x 4.00 m
Menge: 1,000 m3

**04.02.6 Balkenauflager, seitlich aufmauern, IW**
Bauseits freigestemmtes Mauerwerk der Wände im Bereich der freigestemmten und verstärkten / angelaschten Deckenbalken wieder vermauern,

Mauerziegel: Mz 12/ M5
Format: 25 x 12 x 6,5
Im Verband mit dem Bestandsmauerwerk
Gesamtstärke Wand bis ca. 40 cm

Ort: Decke über KG bis Decke über DG
Menge: 2,500 m3

**04.02.7 Ausmauern von Nischen / Fehlstellen in Ziegelwänden, d= 13,5 cm < 1m2**
Ausmauern von Nischen, vertikalen und horizontalen Schlitzen, Fehlstellen in Ziegelwänden

Fugen und Ziegelmaße angepasst an das vorhandenen
Mauerwerk, inkl. Stemmarbeiten zur Besäuberung

Tiefe der Nischen bis 13,5 cm
aus Vollziegeln 25 x 12 x 6,5 cm,
Mz 12/ Mg IIa
alle Fugen und Anschlüsse voll vermörtelt
einschließlich Verzahnung jede 4 Schicht

Aufmaß Fläche einschl.Verzahnung, Abrechnung kleinste Einzelfläche 0,1 m2

In Flächen kleiner 1m2
Menge: 5,000 m2

**04.02.8 Ausmauern von Nischen / Fehlstellen in Ziegelwänden, d= 13,5 cm > 1m2**
Ausmauern von Nischen, vertikalen und horizontalen Schlitzen, Fehlstellen in Ziegelwänden

Fugen und Ziegelmaße angepasst an das vorhandenen
Mauerwerk, inkl. Stemmarbeiten zur Besäuberung

Tiefe der Nischen bis 13,5 cm
aus Vollziegeln 25 x 12 x 6,5 cm,
Mz 12/ Mg IIa
alle Fugen und Anschlüsse voll vermörtelt,
einschließlich Verzahnung jede 4 Schicht

Aufmaß Fläche einschl.Verzahnung

In Flächen größer 1m2
Menge: 5,000 m2

**04.02.9 Ausmauern von Nischen / Fehlstellen in Ziegelwänden, d= 30 cm < 1m2**
Ausmauern von Nischen in Ziegelwänden

Fugen und Ziegelmaße angepasst an das vorhandenen
Mauerwerk, inkl. Stemmarbeiten zur Besäuberung

Tiefe der Nischen bis 30 cm
aus Vollziegeln 25 x 12 x 6,5 cm,
Mz 12/ Mg IIa
alle Fugen und Anschlüsse voll vermörtelt,
einschließlich Verzahnung jede 4 Schicht

Aufmaß Fläche einschl.Verzahnung, Abrechnung kleinste Einzelfläche 0,1 m2

In Flächen kleiner 1 m2
Menge: 15,000 m2

**04.02.10 Ausmauern von Nischen / Fehlstellen in Ziegelwänden, d= 30 cm > 1m2**
Ausmauern von Nischen in Ziegelwänden

Fugen und Ziegelmaße angepasst an das vorhandenen
Mauerwerk, inkl. Stemmarbeiten zur Besäuberung

Tiefe der Nischen bis 30 cm
aus Vollziegeln 25 x 12 x 6,5 cm,
Mz 12/ Mg IIa
alle Fugen und Anschlüsse voll vermörtelt,
einschließlich Verzahnung jede 4 Schicht

Aufmaß Fläche einschl.Verzahnung

In Flächen größer 1m2
Menge: 15,000 m2

**04.02.11 Ausmauern von Öffnungen in Ziegelwänden, d= 25 bis 50 <1m2**
Ausmauern von Öffnungen in Ziegelwänden

Fugen und Ziegelmaße angepasst an das vorhandenen
Mauerwerk, inkl. Stemmarbeiten zur Besäuberung

d= 12.5 bis 42 cm
aus Vollziegeln 25 x 12 x 6,5 cm,
Mz 12/ Mg IIa
alle Fugen und Anschlüsse voll vermörtelt,
einschließlich Verzahnung jede 4 Schicht

Aufmaß Fläche einschl.Verzahnung

In Flächen kleiner 1m2
Menge: 3,000 m3

**04.02.12 Ausmauern von Öffnungen in Ziegelwänden, d= 25 bis 50 >1m2**
Ausmauern von Öffnungen in Ziegelwänden

Fugen und Ziegelmaße angepasst an das vorhandenen
Mauerwerk, inkl. Stemmarbeiten zur Besäuberung

d= 25 bis 50cm
aus Vollziegeln 25 x 12 x 6,5 cm,
Mz 12/ Mg IIa
alle Fugen und Anschlüsse voll vermörtelt,

einschließlich Verzahnung jede 4 Schicht

Aufmaß Fläche einschl.Verzahnung

In Flächen größer 1 m2
Menge: 3,000 m3

**04.02.13 Ziegelwände, d= 12,5 cm > 1m2**
Ziegelwände

Fugen und Ziegelmaße angepasst an das vorhandenen
Mauerwerk,

d= 12,5 cm
aus Vollziegeln 25 x 12 x 6,5 cm,
Mz 12/ Mg IIa
alle Fugen und Anschlüsse voll vermörtelt,
einschließlich Verzahnung jede 4 Schicht

Aufmaß Fläche einschl.Verzahnung

In Flächen größer 1m2
Menge: 10,000 m2

**04.02.14 Ziegelwände, d= 25.0 cm > 1m2**
Ziegelwände

Fugen und Ziegelmaße angepasst an das vorhandenen
Mauerwerk,

d= 25 cm
aus Vollziegeln 25 x 12,5 x 6,5 cm,
Mz 12/ Mg IIa
alle Fugen und Anschlüsse voll vermörtelt,
einschließlich Verzahnung jede 2 Schicht

Aufmaß Fläche einschl.Verzahnung

In Flächen größer 1m2
Menge: 4,000 m3

**04.02.15 Ziegelwände, d= 38.0 cm > 1m2**
Ziegelwände

Fugen und Ziegelmaße angepasst an das vorhandenen
Mauerwerk,

d= 38 cm
aus Vollziegeln 25 x 12,5 x 6,5 cm,
Mz 12/ Mg IIa
alle Fugen und Anschlüsse voll vermörtelt,
einschließlich Verzahnung jede 2 Schicht

Aufmaß Fläche einschl.Verzahnung

In Flächen größer 1m2
Menge: 0,500 m3

**04.02.16 Zulage Anpassen Mauerwerk an Dachschräge**
Anpassen Mauerwerk an Dachschräge als Zulage für vorstehende Position Ziegelwände d=25 cm, einschließlich abziehen der Schräge mit Mörtel.
Menge: 10,000 m

**04.02.17 Sturzausbildung Stahlbeton in Mauerwerk 88.5 / 25**
Sturzausbildung STB in Mauerwerk
bestehend aus 2 Stahlbetonstürzen FT S47KU
Breite ca. 11.5 cm
nebeneinander liegend in MW 25 cm der Innenwand
beim Aufmauern einbauen.

Lichte Öffnung 88.5 cm
Abrechnung je Öffnung

Ausführungsort: Mühlenhaus EG.006 Briefkastennische
Menge: 1,000 Stk

**04.02.18 Stahlbetonsturz in Bestandsmauerwerk 101 / 25 cm**
Sturzausbildung STB in Bestandsmauerwerk
bestehend aus 2 Stahlbetonstürzen, FT S47KU
Breite ca. 11.5 cm
nebeneinanderliegend in MW 25 cm der Innenwand einbauen
Wand einseitig horizontal schlitzen, ersten Sturz einlegen, einschließlich Auflager herstellen und kraftschlüssigen Anschluss an den Bestand, dann zweiten Sturz wie vorstehend.

Lichte Öffnung bis 101 cm

Abrechnung je Türöffnung
Menge: 2,000 Stk

**04.02.19 Stahlbetonsturz in Bestandsmauerwerk 151 cm**
Sturzausbildung STB in Bestandsmauerwerk
bestehend aus 3 Stahlbetonstürzen, FT S47KU
Breite ca. 11,5 cm
nebeneinanderliegend in MW 38 cm der Innenwand einbauen.
Wand einseitig horizontal schlitzen, ersten Sturz einlegen einschließlich Auflager herstellen und kraftschlüssigen Anschluss an den Bestand,dann zweiten Sturz wie vorstehend.

Lichte Öffnung 151 cm
Abrechnung je Türöffnung

Ausführungsort: Mühlenhaus EG.006
Menge: 3,000 Stk

**04.02.20 Innenwände reinigen**
Innen-Wandflächen Ziegel / Kalkstein reinigen von losen
Bestandteilen durch abkehren und abstoßen, mit klaren Wasser abwaschen als Vorbereitung zur nachfolgenden Fugensanierung.

Ausführungsort: Mühlenterrasse EG / Remise KG / Mühlenhaus KG
Menge: 820,000 m2

**04.02.21 Innenwände Fremdmaterialentfernung**
Entfernung von Metallteilen (Nägel, Haken, Schrauben),
von Kunststoffteilen (Plastikdübel) etc. aus den Ziegelaußenwänden der Remise.

Die Entfernung ist handmechanisch unter Zuhilfenahme geeigneter Werkzeuge auszuführen.

Die Entfernung ist auf das definierte Fremdmaterial zu beschränken. Der umgebende Bestand, insbesondere die Ziegelkanten angrenzender Ziegel, dürfen nicht beschädigt werden.

Die nach der Entfernung von Metall- und Kunststoffteilen
entstandenen Fehlstellen im Ziegel oder Fugenmörtel
sind oberflächenbündig mit Ersatzmasse bzw. Fugenmörtel
entsprechend dem umgebenden Bestand zu schließen.

Ausführungsort: Mühlenterrasse EG / Remise KG
Menge: 50,000 Stk

**04.02.22 Fugensanierung Mauerwerk Ziegelwand SG 100%**
Fugensanierung Mauerwerk Ziegelwand
Schadensgrad 100%
Fugen 2,5 cm tief auskratzen und neu verfugen

Ausführungsort: Mühlenterrasse KG / Remise KG
Menge: 200,000 m2

**04.02.23 Fugensanierung Mauerwerk Ziegelwand SG 50%**
Fugensanierung Mauerwerk Kelleraußenwand
Schadensgrad 50%
Fugen 2,5 cm tief auskratzen und neu verfugen

Ausführungsort: Mühlenterrasse KG / Remise KG
Menge: 100,000 m2

**04.02.24 Fugensanierung Mauerwerk Ziegelwand SG 15%**
Fugensanierung Mauerwerk Kelleraußenwand
Schadensgrad 15%
Fugen 2,5 cm tief auskratzen und neu verfugen

Ausführungsort: Mühlenhaus KG / Remise KG
Menge: 400,000 m2

**04.02.25 Fugensanierung Mauerwerk Kalksteinwand SG 100%**
Fugensanierung Mauerwerk Kalksteinwand
Schadensgrad 100%
Fugen 2,5 cm tief auskratzen und neu verfugen

Ausführungsort: Mühlenterrasse KG
Menge: 60,000 m2

**04.02.26 Fugensanierung Mauerwerk Kalksteinwand SG 50%**
Fugensanierung Mauerwerk Kelleraußenwand
Schadensgrad 50%
Fugen 2,5 cm tief auskratzen und neu verfugen

Ausführungsort: Mühlenterrasse KG
Menge: 60,000 m2

**04.02.27 Fugensanierung Mauerwerk Ziegelgewölbe SG 100%**
Fugensanierung Mauerwerk Ziegelgewölbe
Gewölbestärke 12.5 cm
Schadensgrad 100%
Loses Material aus den Fugen Bürsten / Aussaugen, vornässen und neu verfugen.

Ausführungsort: Mühlenterrasse KG / Remise KG
Menge: 65,000 m2

**04.02.28 Fugensanierung Mauerwerk Ziegelgewölbe SG 50%**
Fugensanierung Mauerwerk Ziegelgewölbe
Gewölbestärke 12.5 cm
Schadensgrad 50%
Loses Material aus den Fugen Bürsten / Aussaugen, vornässen und neu verfugen

Ausführungsort: Mühlenterrasse KG / Remise KG
Menge: 60,000 m2

**04.02.29 Schlämmputz, auf Ziegel - Wände**
Innenputz als Schlämmputz, auf Wand-Ziegelflächen mit zweimaligem Auftrag.

Ausführung einschl. Untergrundvorbereitung, lose Putze abnehmen, Anhaftungen mit dem Stahlbesen entfernen, fluatieren, vornässen.

Ausführungsort: Keller Mühlenterrasse
Menge: 50,000 m2

**04.02.30 Schlämmputz, auf Ziegel - Gewölbedecke**
Innenputz als Schlämmputz, auf Gewölbedecken-Ziegelflächen, mit zweimaligem Auftrag.

Ausführung einschl. Untergrundvorbereitung, lose Putze abnehmen, Anhaftungen mit dem Stahlbesen entfernen, fluatieren, vornässen.

Ausführungsort: Keller Mühlenterrasse
Menge: 50,000 m2

**04.02.31 Stahlbauteile entrosten - bis 100 mm**
Stahlträger / Flachstähle, Mauerwerksanker etc. an allen Sichtflächen entrosten und lose und alte Beschichtung entfernen und Grundbeschichtung mit Rostschutzfarbe

Sichtfläche Abwicklung bis 100 mm
Menge: 25,000 m

**04.02.32 Stahlbauteile entrosten - bis 200 mm**
Stahlträger / Flachstähle, Mauerwerksanker etc. an allen Sichtflächen entrosten und lose und alte Beschichtung entfernen und Grundbeschichtung mit Rostschutzfarbe

Sichtfläche Abwicklung bis 200 mm
Menge: 25,000 m

**04.02.33 Stahlbauteile entrosten - bis 300 mm**
Stahlträger / Flachstähle, Mauerwerksanker etc. an allen Sichtflächen entrosten und lose und alte Beschichtung entfernen und Grundbeschichtung mit Rostschutzfarbe

Sichtfläche Abwicklung bis 300 mm
Menge: 33,000 m

**04.02.34 Besandete Bitumendachbahnen mit Rohfilzeinlage (R500)**
Besandete Bitumendachbahnen mit Rohfilzeinlage (R500 nach DIN 14967) 25 cm breit, auf bauseitigem Fundament verlegen.
Menge: 15,000 m

#### Bereich 04.03 Mauerwerkssanierung

**04.03.1 Verpressen von Rissen im Mauerwerk, 0,3 bis 5,0 mm**
Verpressen von Rissen im Ziegel-Mauerwerk, in unterschiedlichen
Einzellängen, Rissbreite 0,3 - 7,0 mm
Riss und benachbarte, hohl liegende Fugen verdämmen
Bohrlöcher herstellen und Verpressstutzen einbauen
(Anzahl und Abstand nach Wahl des AN),
und nach abgeschlossener Verpressung wieder ausbauen,
Bohrlöcher schließen
Material: Verpresszement CEM I 42,5 R - HS/NA,
Zusammensetzung der Verpresssuspension nach Wahl des  AN, (ggf. mit einem Sachverständigen bzw. Baustofftechnologen abstimmen),
Verpressmengen messen und kontrollieren,
Dokumentation der Bauleitung übergeben.
Menge: 10,000 lfm

**04.03.2 Verpressen von Rissen im Mauerwerk, 5,0 bis 10,0 mm**
Verpressen von Rissen im Ziegel-Mauerwerk, in unterschiedlichen
Einzellängen, Rissbreite 5,0 -10,0 mm.
Riss und benachbarte, hohl liegende Fugen verdämmen
Bohrlöcher herstellen und Verpressstutzen einbauen
(Anzahl und Abstand nach Wahl des AN),
und nach abgeschlossener Verpressung wieder ausbauen,
Bohrlöcher schließen
Material: Verpresszement CEM I 42,5 R - HS/NA,
Zusammensetzung der Verpresssuspension nach Wahl des
AN, (ggf. mit einem Sachverständigen bzw. Baustofftechnologen abstimmen),
Verpressmengen messen und kontrollieren,
Dokumentation der Bauleitung übergeben.
Menge: 5,000 lfm

**04.03.3 Risse > 0,2 mm aufweiten und mit Verbundmörtel**
Risse > 0,2 mm aufweiten und mit Verbundmörtel schließen und die Oberfläche der umgebenden Struktur anpassen. Schnell- wasserbindend, sehr haftfähig, wasserabweisend, hoch wasserdampfdurchlässig wasser- und frostbeständig.

Größtkorn:  0,5 mm
Druckfestigkeit:  >5N/mm2
Menge: 20,000 m

**04.03.4 Einbau Spiralanker 8 mm in Mauerwerksfugen**
Einbau Spiralanker 8 mm in Mauerwerksfugen von Ziegel-Mauerwerk

Spiralanker, Länge 100 cm, in jeder dritten Lagerfuge
innen und außen einbauen.
Die Anker dürfen nur einzelnd nacheinander eingebaut
werden!
Die Herstellerangaben sind zu beachten.

Horizontale Fuge 40 mm tief ausschneiden, erste Lage
Spiralankermörtel in den hinteren Teil der Fuge einbringen, Spiralanker eindrücken, Rest der Fuge mit Spiralankermörtel verfüllen.
Menge: 5,000 lfm

#### Bereich 04.04 Herstellung Schlitze und Durchbrüche in Wänden

**Ausführungsbeschreibung 1 Einzelbeschreibung Schlitze / Durchbrüche / Kernborgen**
*Einzelbeschreibung Schlitze / Durchbrüche / Kernborgen herstellen*
Schlitze herstellen in senkrechten Flächen aus Ziegel-Mauerwerk, durch schneiden und stemmen, Wichte des Abbruchstoffes DIN EN 1991-1-1 15 kN/m3, Abbruch von Hand/mit handgeführten Kleingeräten, für Schneiden ist Geräteeinsatz bis 300Kg möglich Ausführung erschütterungsarm DIN 4150, Ausführung in allen Geschossen, Arbeitshöhe bis 5 m.

In die Preise für Durchbrüche, Bohrungen und Schlitze sind das Anzeichnen und Herstellen der Öffnungen, staubarmes Arbeiten mit direktabsaugenden Geräten sowie die umgehende Beseitigung des anfallenden Schuttes inkl. Reinigung der Arbeitsstelle einzukalkulieren.

Bohrungen mit Durchmesser > 30 mm sind mit Diamant-Kernlochbohrgeräten auszuführen.

Durchbrüche, Bohrungen und Schlitze sind nur in der notwendigen Größe und Menge herzustellen. Beschädigungen von Wänden und Fußböden sind auf ein Minimum zu beschränken. Beim Kernbohren ist das anfallende Wasser aufzufangen und abzusaugen.

Bohrungen sind mit den anderen Gewerken hinsichtlich Lage und Größe zu koordinieren. Sämtliche Durchbrüche, Bohrungen und Schlitze dürfen erst nach Freigabe durch die örtliche Bauleitung erfolgen. Hierzu sind entsprechende Anträge zu stellen.

Material in bauseits gestellte Container, getrennt nach
Abfallarten, laden, Entsorgung bauseits.
Transportweg bis ca. 100 m

**04.04.1 Schlitz senkrechtes Ziegel-Mauerwerk B 5-10cm, T 5-10 cm**
Schlitz herstellen in senkrechter Fläche aus Ziegel-Mauerwerk gemäß Einzelbeschreibung

Schlitzbreite über 5 bis 10 cm
Schlitztiefe über 5 bis 10 cm
Menge: 25,000 m

**04.04.2 Schlitz senkrechtes Ziegel-Mauerwerk B 15-20cm, T 10-15 cm**
Schlitz herstellen in senkrechter Fläche aus Ziegel-Mauerwerk gemäß Einzelbeschreibung

Schlitzbreite über 15 bis 20 cm
Schlitztiefe über 10 bis 15 cm
Menge: 25,000 m

**04.04.3 Schlitz senkrechtes Ziegel-Mauerwerk B 15-20cm, T 15-20 cm**
Schlitz herstellen in senkrechter Fläche aus Ziegel-Mauerwerk gemäß Einzelbeschreibung

Schlitzbreite über 15 bis 20 cm
Schlitztiefe über 15 bis 20 cm
Menge: 25,000 m

**04.04.4 Schlitz senkrechtes Ziegel-Mauerwerk B 25-30cm, T 10-15 cm**
Schlitz herstellen in senkrechter Fläche aus Ziegel-Mauerwerk gemäß Einzelbeschreibung

Schlitzbreite über 25 bis 30 cm
Schlitztiefe über 10 bis 15 cm
Menge: 25,000 m

**04.04.5 Schlitz senkrechtes Ziegel-Mauerwerk B 25-30cm, T 15-20 cm**
Schlitz herstellen in senkrechter Fläche aus Ziegel-Mauerwerk gemäß Einzelbeschreibung

Schlitzbreite über 25 bis 30 cm
Schlitztiefe über 15 bis 20 cm
Menge: 25,000 m

**04.04.6 Schlitz senkrechtes Ziegel-Mauerwerk B 25-30cm, T 25-30 cm**
Schlitz herstellen in senkrechter Fläche aus Ziegel-Mauerwerk gemäß Einzelbeschreibung

Schlitzbreite über 25 bis 30 cm
Schlitztiefe über 25 bis 30 cm
Menge: 25,000 m

**04.04.7 WD -1.500 cm2, T bis 50cm**
Durchbruch herstellen in senkrechter Fläche aus Ziegel-Mauerwerk gemäß Einzelbeschreibung

Querschnitt bis 1.500 cm2
Tiefe bis 50 cm
Menge: 2,000 m3

**04.04.8 WD -1.500 cm2, T 50-75cm**
Durchbruch herstellen in senkrechter Fläche aus Ziegel-Mauerwerk gemäß Einzelbeschreibung

Querschnitt bis 1.500 cm2
Tiefe über 50 bis 75 cm
Menge: 2,000 m3

**04.04.9 WD 1.500-5.000 cm2, T bis 50cm**
Durchbruch herstellen in senkrechter Fläche aus Ziegel-Mauerwerk gemäß Einzelbeschreibung

Querschnitt über 1.500 bis 5.000 cm2
Tiefe bis 50 cm
Menge: 2,000 m3

**04.04.10 WD 1.500-5.000 cm2, T 50-75cm**
Durchbruch herstellen in senkrechter Fläche aus Ziegel-Mauerwerk gemäß Einzelbeschreibung

Querschnitt über 1.500 bis 5.000 cm2
Tiefe über 50 bis 75 cm
Menge: 2,000 m3

**04.04.11 WD 5.000-10.000 cm2 T bis 50cm**
Durchbruch herstellen in senkrechter Fläche aus Ziegel-Mauerwerk gemäß Einzelbeschreibung

Querschnitt über 5.000 bis 10.000 cm2
Tiefe bis 50 cm
Menge: 2,000 m3

**04.04.12 WD 5.000-10.000 cm2, T 50-75cm**
Durchbruch herstellen in senkrechter Fläche aus Ziegel-Mauerwerk gemäß Einzelbeschreibung

Querschnitt über 5.000 bis 10.000 cm2
Tiefe über 50 bis 75 cm
Menge: 2,000 m3

**04.04.13 Kernbohrung Wand, d=150 mm**
Herstellen einer Kernbohrung in Wänden aus Mauerwerk,
rund, Durchmesser 150 mm.

Wandstärke bis ca. 150 mm.
Menge: 2,000 Stk

**04.04.14 Kernbohrung Wand, d=150 mm**
Herstellen einer Kernbohrung in Wänden aus Mauerwerk,
rund, Durchmesser 150 mm.

Wandstärke bis ca. 250 mm.
Menge: 2,000 Stk

**04.04.15 Kernbohrung Wand, d=150 mm**
Herstellen einer Kernbohrung in Wänden aus Mauerwerk,
rund, Durchmesser 150 mm.

Wandstärke bis ca. 400 mm.
Menge: 2,000 Stk

**04.04.16 Kernbohrung Wand, d=200 mm**
Herstellen einer Kernbohrung in Wänden aus Mauerwerk,
rund, Durchmesser 200 mm.

Wandstärke bis ca. 1100 mm.
Menge: 2,000 Stk

#### Bereich 04.05 Schließen Durchbrüche in Wänden

*Hinweis: Hinweis Schließen Durchbrüche MW Ziegel*
Das Schließen der Durchbrüche erfolgt nach Fertigstellung der haustechnischen Arbeiten voraussichtlich mit zeitlichem Abstand von den übrigen Rohbauarbeiten auf Abruf des AG.

Belegung der Durchbrüche mit >50% Installationen.
Die Kosten für die zusätzlichen An- und Abfahrten und die zusätzliche Baustelleneinrichtung sind in die Einheitspreise der Positionen einzukalkulieren und werden nicht gesondert vergütet.

Das Schließen der Schlitze erfolgt im Rahmen der Putzarbeiten.

**04.05.1 Durchbruch schließen Mörtel MGIIa T bis 50cm, 1.000cm2**
Durchbruch schließen
mit Mauerziegeln DIN 105-100 Mz, Reichsformat (25/12/6.5)
mit Mörtel MG II a, Tiefe bis 50 cm, Höhe bis 5,50 m, Ausführung in senkrechten Ziegel-Mauererksflächen.

Größe bis 1.000 cm2
Menge: 5,000 m2

**04.05.2 Durchbruch schließen Mörtel MGIIa T 50-75cm, 1.000cm2**
Durchbruch schließen
mit Mörtel MG II a, Tiefe über 50 bis 75 cm, Höhe bis 5,5 m, Ausführung in senkrechten Ziegel-Mauererksflächen.

Größe bis 1.000 cm2
Menge: 5,000 m2

**04.05.3 Durchbruch schließen Mörtel MGIIa T bis 50cm, 2.500cm2**
Durchbruch schließen
mit Mörtel MG II a, Tiefe bis 50 cm, Höhe bis 5,5 m, Ausführung in senkrechten Ziegel-Mauererksflächen.

Größe über 1.000 bis 2.500 cm2
Menge: 2,000 m2

**04.05.4 Durchbruch schließen Mörtel MGIIa T 50-75cm, 2.500cm2**
Durchbruch schließen
mit Mörtel MG II a, Tiefe über 50 bis 75 cm, Höhe bis 5,5 m, Ausführung in senkrechten Ziegel-Mauererksflächen.

Größe über 1.000 bis 2.500 cm2
Menge: 2,000 m2

**04.05.5 Durchbruch schließen Mörtel MGIIa T bis 50cm, 5.000cm2**
Durchbruch schließen
mit Mörtel MG II a, Tiefe bis 50 cm, Höhe bis 5,5 m, Ausführung in senkrechten Ziegel-Mauererksflächen.

Größe über 2.500-5.000 cm2
Menge: 1,000 m2

**04.05.6 Durchbruch schließen Mörtel MGIIa T 50-75cm, 5.000cm2**
Durchbruch schließen
mit Mörtel MG II a, Tiefe über 50 bis 75 cm, Höhe bis 5,5 m, Ausführung in senkrechten Ziegel-Mauererksflächen.

Größe über 2.500-5.000 cm2
Menge: 1,000 m2

#### Bereich 04.06 Innendämmung

**Ausführungsbeschreibung 2 Innendämmung**
*Innendämmung*
Wärmedämmsystem mit Silikatdämmplatten
Innendämmung der Fensternischen

Druckfestigkeit = 200 kP
Wärmeleitfähigkeit Bemessungswert = 0,042 W/(mK)
Wasserdampfdiffusionswiderstandszahl µ =2
Baustoffklasse A1
Stärke 50 mm

Zum System gehören:
Dämmplatten 50 mm, Armierungsgewebe, Oberputz
Putzstärke, Unterputz und Oberputz zusammen, min. 10 mm

Es sind ausschließlich Systemkomponenten nach
Herstellervorschrift erlaubt.

Ausführungsort: Mühlenhaus EG bis DG

**04.06.1 Silikatdämmplatten 50 mm**
Silikatdämmplatten 50 mm,
4-seitig vollflächig nach Herstellervorschrift in Heizkörpernischen und an Wänden einkleben

Größe der Nischen115/80 bis 125/100 m
Untergrund Putz

Der untere Anschluss an Mauerwerk bzw Rohdecken ist
vollflächig anzugleichen.
Eine 5 mm Fuge zu bestehenden Fensterbänken ist
auszubilden,
Dichtband siehe gesonderte Position

Leichte Unebenheit in der Oberfläche sind vor dem
verputzen zu schleifen
Menge: 100,000 m2

**04.06.2 Zulage Silikatdämmplatten 10 mm**
Mehrpreis für vorneschriebene Silikatdämmplatten je 10 mm Mehrstärke
Menge: 50,000 m2

**04.06.3 Unterputz**
Unterputz aus dem gewähltem System nach Herstellervorschrift auftragen und Armierungsgewebe einbetten,
Überlappung des Gewebes mind. 10 cm,
für vorstehende Innendämmung
Menge: 100,000 m2

**04.06.4 Oberputz**
Oberputz  Kalkfeinputz, gefilzt, für vorstehende Innedämmung
Menge: 100,000 m2

**04.06.5 Dichtband, dampfdicht**
Dichtungsband, dampfdicht, in die Fuge zum Fensterbrett einbauen
Menge: 30,000 m

**04.06.6 Schaumglas 100 mm**
Schaumglasdämmplatten 100 mm, RD (m2K/W) 2,75

Vollflächig nach Herstellervorschrift an die Unterseite der Ziegelgewölbedecken unterhalb der Terrasse im 2.OG verkleben.
Schaumglasdämmstreifen konisch zuschneiden und den Tonnegewölbe folgend einbauen.

Untergrund: Ziegelgewölbe mit Ausgleichsputz / Bestandsputze

Einbauort: Mühlenhaus 1.OG
Menge: 40,000 m2

#### Bereich 04.07 Stahltüren Kellergeschoss

**04.07.1 Stahltür T30 960 x 1640/171 mm Eckzarge**
Stahltür T30, 960 x 1640/171 mm, Eckzarge
Oberer Anschluss Sturzgewölbe,
zur malerseitigen Endbeschichtung.

Feuerhemmende Stahl-Feuerschutztür
geprüft nach EN 1634-1, zugelassen nach DIN 4102 für
den Einbau in innere MW-Wände

Einflügeliges Türelement. Anschlagart DIN rechts oder
links
Türblatt  verzinkt und streichfähig grundiert, ca. 42 mm dick, Blechdicke 1 mm, 4-seitig gefälzt mit Dickfalz

Eckzarge verzinkt und grundiert, 2,0 mm dick, mit 4-seitiger Dichtung, mit Schwelle

Einsteckschloss mit Wechsel nach DIN 18250, PZ - vorgerichtet.

Drückergarnituren/Wechselgarnituren:
Brandschutzgarnitur Kunststoff-Drückergarnitur schwarz,
Drücker/Drücker, Kurzschild
Bänder: Ausführung als 3-D-Edelstahlband
Obentürschließer DIN EN 1154

Liefern und nach Herstellervorschrift einbauen

Einbauort: Mühlenhaus KG / T-MH.K1.012
Menge: 1,000 Stk

**04.07.2 Stahltür T30 1150 x 1580 / 1730 mm Blockzarge**
Stahltür T30 1150 x 1580 / 1730 mm Blockzarge
Oberer Anschluss Sturzgewölbe,
zur malerseitigen Endbeschichtung.

Feuerhemmende Stahl-Feuerschutztür
geprüft nach EN 1634-1, zugelassen nach DIN 4102 für
den Einbau in innere MW-Wände

Einflügeliges Türelement. Anschlagart DIN rechts oder
links
Türblatt  verzinkt und streichfähig grundiert, ca. 42 mm dick, Blechdicke 1 mm, 3-seitig gefälzt mit Dickfalz

Blockzarge verzinkt und grundiert, 2,0 mm dick, mit 3-seitiger Dichtung und mit unterer Auflaufdichtung

Einsteckschloss mit Wechsel nach DIN 18250, PZ - vorgerichtet.

Drückergarnituren/Wechselgarnituren:
Brandschutzgarnitur Kunststoff-Drückergarnitur schwarz,
Drücker/Drücker, Kurzschild
Bänder: Ausführung als 3-D-Edelstahlband
Obenliegende, integrierte Türschließer mit allgemeiner
bauaufsichtlicher Zulassung zur Montage an Feuer- und
Rauchschutztüren.

Liefern und nach Herstellervorschrift einbauen

Einbauort: Mühlenhaus KG / T-MH.K1.013
Menge: 1,000 Stk

**04.07.3 Stahltür T30 RS 1010 x 2010 mm Umfassungszarge**
Stahltür T30 RS 885 x 2010 mm
T 30 feuerhemmende Stahl-Feuerschutztür
geprüft nach EN 1634-1, zugelassen nach DIN 4102 für den Einbau in innere MW-Wände
geprüft als Rauchschutztür RS-1 nach DIN 18095,
zur malerseitigen Endbeschichtung.

Einflügeliges Türelement. Anschlagart DIN rechts oder
links
Türblatt  verzinkt und streichfähig grundiert, ca. 42 mm dick,
Blechdicke 1 mm, 4-seitig gefälzt mit Dickfalz

Umfassungszarge verzinkt und grundiert, Maulweite 240 mm,
2,0 mm dick, mit 3-seitiger Dichtung und mit Auflaufdichtung

Einsteckschloss mit Wechsel nach DIN 18250, pz-vorgerichtet.

Drückergarnituren/Wechselgarnituren:
Brandschutzgarnitur Edelstahl, Drücker/Drücker, Kurzschild
Bänder: Ausführung als 3-D-Edelstahlband
Obentürschließer DIN EN 1154

Liefern und nach Herstellervorschrift einbauen

Einbauort: Mühlenhaus KG / T-MH.K1.003b
Menge: 1,000 Stk

### Titel 05 Mauerwerksarbeiten AW

**05.1 Reinigung Ziegelflächen - Außenwände**
Reinigen der Ziegelmauerflächen der Mühlenterrasse/ Musenmauer, Verschmutzungen unter Erhalt der originalen Ziegeloberfläche entfernen. Die gereinigten Flächen müssen einen einheitlichen Reinigungsgrad aufweisen.

Entfernung von Verschmutzungen bestehend aus Schmutzablagerungen durch Exkremente, locker anhaftendem Staub, Mörtel- und Teerspritzern auf festen Ziegeloberflächen.

Die Fassadenflächen werden abgeblasen, von Hand mit Wasser und Wurzelbürste gereinigt, zum Abschluss mit Wasserdampf.

Die Menge des eingebrachten Wassers ist auf ein Minimum zu beschränken.
Die aufgeschwemmten Verschmutzungen sind mit hochsaugenden Materialien während der Reinigung aufzunehmen.

Ausführungsort: Mühlenterrasse
Menge: 240,000 m2

**05.2 Ziegelausbau und Neueinbaueinbau - Außenwände**
Geschädigte Ziegel sind sind aus den Außenwänden der Remise auszubauen und Ersatzziegel oberflächenbündig zu versetzen. Der zu bearbeitende Untergrund besteht aus vorindustriell hergestellen Vormauerziegeln, die mit Kalkmörteln versetzt und verfugt sind.

Die Lager- und Setzfugen sind auszuräumen, indem sie mit geeignetem Werkzeug zurückgearbeitet werden.
Für manuelle Arbeiten sind z.B. Meißel und Kratzwerkzeuge, für die maschnielle Ausführung oszillierende Handschleifgeräte anzuwenden, dagegen ist die Verwendung eines Trennschleifers nicht zulässig. Die Ziegelkanten der auszubauenden sowie der angrenzenden Ziegel dürfen nicht beschädigt werden.

Die Ziegel sind in ihrem ursprünglichen Verband wieder zu versetzen.

Nach dem Versetzen der Ziegel sind die Fugen bis ca. 15mm Tiefe vom Mauermörtel freizukratzen und entsprechend dem angrenzenden Bestand zu verfugen.

Verfugung:
Für den Fugenmörtel ist ein Mörtel in Anlehnung an Material, Sieblinie und Farbigkeit des Bestandes, Mörtelgruppe Plc, Mörtel mit hydraulischem Kalk zu verwenden, vorzugsweise Handmischung.
Korngrößen Zuschlag: unter 0,5mm.
Die Verfugung ist angepasst an die Umgebung herzustellen.
Menge: 200,000 Stk

**05.3 Ziegellieferung (gelb) - RF Außenwände**
Für den Austausch von geschädigten Steinen sind
Ziegel in Materialität, Struktur und Farbigkeit entsprechend Bestand zu beschaffen. Sie sind vorab zu bemustern.

Wasserstrichziegel
Reichsformat: ca. 25 x 12 x 6.5 cm
Festigkeitsklasse: 12
Rohdichteklasse: 1.2
Wasseraufnahme < ca.8% Masseanteil
Prüfung DIN EN 772-21
Entsprechend Bestand müssen unterschiedliche Farbigkeiten zur Verfügung gestellt werden.

Material nach Musterbestimmung
Materialbestellung nach Freigabe der Bestellmenge durch die BÜ

Leitfabrikat:
Randers Tegl RT215 Classica gelb geflammt Wasserstrich o.glw.

angebotenes Fabrikat/Typ:

'_____________________________________'
Bietereintrag
Menge: 300,000 Stk

**05.4 Ziegellieferung (rot) - RF Außenwände Mühlenterrasse**
Für den Austausch von geschädigten Steinen sind
Ziegel in Materialität, Struktur und Farbigkeit entsprechend Bestand zu beschaffen. Sie sind vorab zu bemustern.

Wasserstrichziegel
Reichsformat: ca. 25 x 12 x 6.5 cm
Festigkeitsklasse: 12
Rohdichteklasse: 1.2
Wasseraufnahme < ca.8% Masseanteil
Prüfung DIN EN 772-21
Entsprechend Bestand müssen unterschiedliche Farbigkeiten zur Verfügung gestellt werden.

Material nach Musterbestimmung
Materialbestellung nach Freigabe der Bestellmenge durch die BÜ

Leitfabrikat:
Randers Tegl GmbH Classica RT 433 DE-RF o.glw.

angebotenes Fabrikat/Typ:

'_____________________________________'
Bietereintrag
Menge: 100,000 Stk

**05.5 Bestandsziegel (gelb / rot) reinigen - Außenwände Mühlenterrasse**
Sortierte und ausgebaute Bestandsziegel reinigen und für den Wiedereinbau vorbereiten.
Menge: 100,000 Stk

**05.6 Beprobung Fugenmörtel Bestand**
Beprobung Fugenmörtel Bestand hinsichtlich Materialien, Sieblinie, Zuschlagstoffe, Farbton etc. für Ersatz-Fugenmörtel

Proben in Abstimmung mit Vertretern AG
Menge: 1,000 Stk

**05.7 Mauerwerksfugenbearbeitung Kalkmörtel - Ziegelwände**
Entfernung von schadhaften Fugenmörteln und Herstellung einer festen und homogenen Verfugung des Mauerwerks der Außenwände. Der zu bearbeitende Untergrund besteht aus vorindustriell hergestellten Vormauerziegeln, die mit Kalkmörteln versetzt und verfugt sind.

Die Lager- und Setzfugen sind auszuräumen, indem sie mit geeignetem Werkzeug zurückgearbeitet werden. Für manuelle Arbeiten sind z.B. Meißel und Kratzwerkzeuge, für die maschinelle Ausführung oszillierende Handschleifgeräte anzuwenden, dagegen ist die Verwendung eines Trennschleifers nicht zulässig.
Die Ausräumtiefe beträgt mindestens 15mm, mürber und loser Mörtel ist mindestens 20mm tief zu entfernen.
Die Fugen dürfen durch die Bearbeitung nicht verbreitert werden, angrenzende Ziegelkanten dürfen nicht beschädigt werden. Anschließend sind die Fugen mit geeignetem Werkzeug manuell zu reinigen.

Verfugung:
Für den Fugenmörtel ist ein Mörtel in Anlehnung an Material, Sieblinie und Farbigkeit des Bestandes, Mörtelgruppe Plc, Mörtel mit hydraulischem Kalk zu verwenden, vorzugsweise Handmischung.
Korngrößen Zuschlag: unter 0,5mm.

Die Arbeiten sind in kleineren und größeren Abschnitten auszuführen. Die Schadens-/ Maßnahmekartierungen gem. Titel Dokumentation bildet die Basis für Ausführung und Abrechnung.
Menge: 110,000 m2

**05.8 Zulage Fugenstrich**
Zulage zur Vorposition für den Mehraufwand zur Ausbildung einers Fugenstriches in den Mauerwerksfugen entsprechend Bestand.

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
Fugenstrich Bestand Zustand 02/2026
Menge: 110,000 m2

**05.9 Mauerwerksfugenbearbeitung - Musterfläche**
Herstellen von unterschiedlichen Musterflächen für vorgenannte Position Mauerwerksfugenbearbeitung Kalkmörtel
Fläche jeweils ca. 0,5 m2
Menge: 3,000 Stk

**05.10 Pfeilerrückbau und Wiederaufbau - Außenwände**
Kompletter Rückbau und Wiederaufbau  der Ziegelmauerwerks der niedrigen Pfeiler oberhalb der Rollschicht Mühlenterrasse.

Wiederverwendbare Ziegel reinigen und für den Wiedereinbau lagern.
Die Ziegel sind in ihrem ursprünglichen Verband wieder zu versetzen.

Verfugung:
Für den Fugenmörtel ist ein Mörtel in Anlehnung an Material, Sieblinie und Farbigkeit des Bestandes, Mörtelgruppe Plc, Mörtel mit hydraulischem Kalk zu verwenden, vorzugsweise Handmischung.
Korngrößen Zuschlag: unter 0,5mm.

Die Natursteinabdeckung und die Metallbaluster werden bauseits zurückgebaut.

Pfeilermaße L x b x H: ca. 54 x 54 x 85 cm
Ziegelmaße: 12.5  x 6.5 x 25 cm / Handstrichziegel rot

Kalkulationsgrundlage: 10% wiederverwendbar, 90 % Neulieferung

Nicht verwendbare Ziegel in bauseitig gestellten Container verbringen. Entsorgung bauseits

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
Pfeiler Zustand 02/2026
Menge: 10,000 Stk

**05.11 Rollschichtrückbau und Wiederaufbau - Außenwände**
Kompletter Rückbau und Wiederaufbau  des Rollschichtmauerwerks.

Rückbau der obersten, geschädigten Ziegelreihen.
Rückbauhöhe: ca. 40 cm

Wiederverwendbare Ziegel reinigen und für den Wiedereinbau lagern.
Die Ziegel sind in ihrem ursprünglichen Verband wieder zu versetzen.

Verfugung:
Für den Fugenmörtel ist ein Mörtel in Anlehnung an Material, Sieblinie und Farbigkeit des Bestandes, Mörtelgruppe Plc, Mörtel mit hydraulischem Kalk zu verwenden, vorzugsweise Handmischung.
Korngrößen Zuschlag: unter 0,5mm.

Maße Mauerkrone, Ziermauerwerk und Ziegelrollschichten
L x B x H: ca.31,5 x 0,875 x 0,40 m
Ziegelmaße: 12,5  x 6,5 x 25 cm / Handstrichziegel rot

Kalkulationsgrundlage: 10% wiederverwendbar, 90 % Neulieferung

Nicht verwendbare Ziegel in bauseitig gestellten Container verbringen. Entsorgung bauseits

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
Mauekrone / Rollschicht Zustand 02/2026
Menge: 12,000 m3

### Titel 06 Betonarbeiten

#### Bereich 06.01 Betonarbeiten

**06.01.1 Ortbeton für Sauberkeitsschicht, Untergrund waagerecht,**
Ortbeton für Sauberkeitsschicht, Untergrund waagerecht,
C16/20 unbewehrt, 5 cm stark,
Bereich Sohle, Fundamente nach Baufortschritt in Teilflächen,
liefern und einbauen.

Ausführungsort: Mühlenhaus Technikräume, TRH, Waschhaus
Menge: 1,250 m3

**06.01.2 Schalung Fundamente**
Schalung Fundamente aus nichtsaugenden Schalungsplatten,
ohne Anforderung an die Sichtfläche
Breite der Bauteile: 40-50 cm
Höhe Fundamente: 40-50 cm

Einbauort: KG Treppenraum / Flur
Menge: 5,000 m2

**06.01.3 Ortbeton, Fundamente, C20/25**
Ortbeton, Fundamente, C25/30
Expositionsklasse Fundament: XC1, WO
Höhe Fundament: 75 cm

Einbauort: Durchgang/Treppenraum
Menge: 0,500 m3

**06.01.4 Randschalung Bodenplatte**
Randschalung Bodenplatte aus nichtsaugenden Schalungsplatten,
ohne Anforderung an die Sichtfläche
Höhe Bodenplatte bis ca. 20 cm

Einbauort: Mühlenhaus KG
Menge: 1,000 m2

**06.01.5 Ortbeton, Bodenplatte C25/30**
Ortbeton, Bodenplatte C25/30
Expositionsklasse Bodenplatte: XC1, B500, XC2, WF
Stärke Bodenplatte: 20 cm

Einbauort:  Mühlenhaus KG Technikräume, Treppenhaus KG
 Waschaus
Menge: 6,000 m3

**06.01.6 Schalung Geschossdecke**
Schalung Geschossdecke aus nichtsaugenden Schalungsplatten, ohne Anforderung an die Sichtfläche, UK, Stützen

Einbauort: Decke über KG (Raum EG 013)
Menge: 4,800 m2

**06.01.7 Ortbeton, Geschossdecke C25/30**
Ortbeton, Geschossdecke C25/30
Expositionsklasse: B500, XC1,WO
Stärke Geschossdecke: 16 cm

Einbauort: Mühlenhaus Decke über KG
Menge: 0,800 m3

**06.01.8 Ortbeton, Leichtbeton mit mineralischen Füllstoffen**
Ortbeton, Leichtbeton, unbewehrt, mit mineralischen Füllstoffen
liefern und einbauen.

Als Aufbeton auf historische Gewölbe
Schichtstärke 20 bis 300 mm
Gewicht max 1.000kg/m3

Einbauort: Mühlenhaus Terrasse 2.OG, Mühlenterrasse
Menge: 20,000 m3

**06.01.9 Stabstahl liefern und einbauen**
Stabstahl liefern und einbauen
Stabstahl B500A, DIN488
Menge: 50,000 kg

**06.01.10 Mattenstahl liefern und einbauen**
Mattenstahl liefern und einbauen
Mattenstahl B500A, DIN488
Menge: 275,000 kg

**06.01.11 Ausbetonieren von Deckendurchbrüchen HLS/ELT**
Ausbetonieren von Deckendurchbrüchen für Haustechnik in
Holzbalkendecken bis 0,15 m2
einschl. Schalung von unten, Beton flächenbündig zu Balken und Wechsel abziehen.

Tiefe bis 30 cm.
Menge: 20,000 Stk

**06.01.12 Ausbetonieren von Gewölbefehlstellen**
Ausbetonieren von Gewölbefehlstellen (Holzbalkenbereiche) Decke über 1.OG unterhalb der Terrasse.

B x H x L :
am Gewölbestich  ca. 25 x 15 x 180 cm
am Auflager  ca. 25 x 30 x 180 cm

Oberseite horizontal, Unterseite gewölbt entsprechend Bestandsgewölbe

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
Foto Gewölbeunterseite. Die Holzbalken werden durch STB-Gewölbeabschnitte ersetzt.

Der Mehraufwand für den Einbau einer Flachdachentwässerung ist mit einzukalkulieren.
Abrechnung als Komplettleistung einschl. Schalung und Beton pauschal je ersetztem Deckenbalken. (Stahl gesondert)

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Auszug Statik Stand 02/2026
Menge: 8,000 Stk

**06.01.13 Schließen von Aussparungen bis 0,1 m2**
Schließen von Aussparungen bis 0,1 m2 im Untergrund: Betonsohle, ausfüllen mit Beton.
Tiefe bis 15 cm.
Menge: 5,000 Stk

#### Bereich 06.02 Innendämmung

**06.02.1 Schaumglas, 036, 100 mm, Gewölbe**
Schaumglas liefern und verlegen

Brandverhalten:  Euroklasse A1
Druckfestigkeit  <=500 kPa
Wärmeleitfähigkeit.  0.037 W(m*K)
Materialstärke: D=100 mm

Leistung einschl. Mehraufwand für das Herstellen von
Ausschnitten für Durchdringungen. (Stahlzugbänder)
und der Gewölbeausbildung (Gewölbestich ca. 15 cm)

Platten einlagig und dicht gestoßen vollflächig, dem Gewölbe folgend, dicht und hohlraumfrei verkleben.
Menge: 40,000 m2

**06.02.2 Schaumglas, 036, 100 mm, Außenwand**
Schaumglas liefern und verlegen

Brandverhalten:  Euroklasse A1
Druckfestigkeit  <=500 kPa
Wärmeleitfähigkeit.  0.037 W(m*K)
Materialstärke: D=100 mm

Platten einlagig und dicht gestoßen vollflächig, dicht und hohlraumfrei an aufgehenden Wänden  verkleben.

Einbauort: Mühlenhaus EG / Innenseite der Außenwand
Menge: 35,000 m2

### Titel 07 Abdichtungsarbeiten

#### Bereich 07.01 Kelleraußenwände

**07.01.1 Aussenwandflächen reinigen**
Reinigen der freigegrabenen Wandflächen, sowie Fundamentvorsprünge von Erdreich, Zementleim, Schmutz, Staub, Öl, Fett und Entfernen von Graten, Mörtelresten, losen sowie haftungsmindernden Teilen.
Ausbrüche und Lunkern sind mit Zementmörtel auszuwerfen und zu glätten, inkl. Material liefern und einbauen.
Menge: 10,000 m2

**07.01.2 Herstellen einer Hohlkehle**
Versprünge in der Kelleraussenwand ausgleichen, bzw. ausrunden mit Zementmörtel als Vorleistung zu den Abdichungsarbeiten Radius der Hohlkehle ca 5 cm,inkl. Material liefern und einbauen
Menge: 5,000 m

**07.01.3 Bitumendickbeschichtung**
Abdichtung von erdberührten Wänden von außen mit kunststoffmodifizierter Bitumendickbeschichtung als Spachtelmasse in zwei Arbeitsgängen, einschl. systembedingtem Voranstrich (Grundierung).
Erster Arbeitsgang mit Kratzspachtel bis zum Erreichen der Trockenschichtdicke, einschließlich Einlegen der vollflächige Verstärkungseinlage aus Glasseidengewebe, mit zweiter Spachtelung ausgleichen, einschließlich aller Innen- und Außenecken

Bauteil: Außenwand
Untergrund: vorbereitete Mauerwerkswände mit Ausgleichsputz

Abdichtung von erdberührenden Wänden gegen
Bodenfeuchte gemäß DIN 18533-1 (2017-07) W1.1-E
PMBC nach DIN 18533-3 (2017-07) Tabelle 1

Einbauhöhe bis 1,5 m unter OK Gelände
Trockenschichtdicke: mind. 4 mm
Menge: 10,000 m2

**07.01.4 Zulage zur vorstehenden Pos. 07.01.3**
Zulage zur vorstehenden Pos. 07.01.3 für das Andichten von bauseitigen Dichteinsätzen der  Durchdringungen mit Leitungen und Leerrohren
Menge: 2,000 Stk

**07.01.5 Noppendrainagematte auf Vlieslage**
Noppendrainagematte auf Vlieslage im Zuge der Verfüllung des Arbeitsraumes einbringen, Oberkante bündig mit Oberkante Geländean den WDVS-Sockel anlegen
Menge: 10,000 m2

#### Bereich 07.02 Abdichtung Betonsohle

**07.02.1 Vorarbeiten, Reinigen des Untergrundes**
Rohdecke säubern von losen Verunreinigungen durch
Abfegen, Abstoßen von Mörtelresten, Schutt in Container bringen, Entsorgung bauseits.

Ausführungsort: Waschhaus
Menge: 9,000 m2

**07.02.2 Hohlkehle einbringen, Innenwand**
Hohlkehle (Flaschenkehle), r = ca. 6 cm, aus Zementmörtel im Übergang Fundament / aufgehende Innenwand
Menge: 12,500 m

**07.02.3 Voranstrich lösemittelfrei**
Lösungsmittelfreier Voranstrich zur Vorbereitung des
Untergrundes nach der DIN 18195-2 und der DIN 18531-2
auf vorbereitete und gesäuberte Bauwerksflächen, Böden und Aufkantungen, aufbringen.

Verbrauch: ca. 0,3 kg/m2

angebotenes Fabrikat/Typ:

'_____________________________________'
Bietereintrag
Menge: 10,000 m2

**07.02.4 Einlagige Abdichtung PYE-PV 200 S5**
1-lagige Abdichtung auf der Bodenplatte gegen
Bodenfeuchte gemäß DIN 18533-1 (2017-07) W1.1-E
Schweißbahn nach DIN 18533-2 (2017-07) Tabelle 9
Flex-Elastomer-Bitumen-Schweißbahn nach
DIN V 20000-202: BA PYE-PV 200 S5, talkumiert

Verlegung: mit 10 cm Längs- und Quernahtüberdeckung mit Wickelkern vollflächig aufschweißen.
Menge: 10,000 m2

**07.02.5 Fugenabdichtung Bodenplatte zu vorstehender Abdichtung**
Fugenabdichtung Bodenplatte im Bereich Bauwerksfuge,
zusätzliche Lage Abdichtung zur Verstärkung, Bahnbreite 60 cm
Menge: 4,000 m

#### Bereich 07.03 Terrassen

**07.03.1 Herstellen einer Hohlkehle**
Versprünge in der Aussenwand ausgleichen, bzw. ausrunden mit Zementmörtel als Vorleistung zu den Abdichungsarbeiten,
Radius der Hohlkehle ca 3 cm, Material liefern und einbauen
Menge: 80,000 m

**07.03.2 Ausgleichssperrputz, faserverstärkt**
Ebenen tragfähigen Untergrund, frei von Verformungsrissen durch einen Ausgleichssperrputz, faserverstärkt herstellen, einschl. egalisieren von Unebenheiten.
Menge: 60,000 m2

**07.03.3 Grundierung**
Mineralischen Untergrund grundieren.
Grundierung unverdünnt bis zur vollständigen Sättigung in einem
Arbeitsgang aufbringen.
Menge: 60,000 m2

**07.03.4 Flächenabdichtung Dichtschlemme**
Flächenabdichtung Dichtschlemme nach Herstellervorschrift in mind.zwei Anstrichen herstellen.

Mineralische Abdichtung mit zementgebundener, starrer
Dichtungsschlämme
Abdichtungssystem mit Zulassung
Anforderungen gemäß DVGW-Merkblatt W270

Druckfestigkeit:  > 30N/mm2
Biegezugfestigkeit:  >  6 N/mm2
Haftzugfestigkeit:  > 1,5N/mm2

Abdichtung gegen nichtdrückendes Wasser
Untergrund: Mauerwerk
Menge: 60,000 m2

#### Bereich 07.04 Dachabdichtungsarbeiten

**07.04.1 Untergrund reinigen**
Reinigen des Untergrundes von grober Verschmutzung,
Art/Umfang: geringe Mengen Restmüll, Verpackungen,
Mörtel- und Putzreste.
Untergrund aus:  Stahlbeton

Anfallende Stoffe ladegerecht zerkleinern, nach Abfallschlüssel (AVV) sortieren und laden, einschl. Transport zum Container. Entsorgung bauseits.

Ausführungsort: Terrasse Mühlenhaus, Mühlenterrasse
Menge: 135,000 m2

**07.04.2 Voranstrich Bitumenlösung**
Voranstrich Dachflächen aus Stahlbeton aus Bitumenlösung.
Ausführung gemäß Herstellervorschrift.

Ausführungsort: Terrasse Mühlenhaus, Mühlenterrasse
Menge: 135,000 m2

**07.04.3 Dampfsperre, Elastomerbitumen, schweißbar, d = 3 mm**
Dampfsperrschicht aus Elastomerbitumen-Schweißbahnen
DIN EN 13970, Dicke 3 mm, mit Einlage aus Alu-/Glasgewebe
170 g/m2, unterseitig folienkaschiert, oberseitig in Streifen apliziertes Bitumen, sd > 1500 m,
nageldurchreiß- und durchtrittsicher,
mind. 8 cm breite Stoßüberlappung, einschl. wind-/regendichtes Anarbeiten an aufgehende Wände,
vollflächig verkleben, Nähte und Stöße verkleben.

Die Dampfsperrlage dient anfänglich der Notabdichtung.
Untergrund: Stahlbeton

Ausführungsort: Terrasse Mühlenhaus, Mühlenterrasse
Menge: 135,000 m2

**07.04.4 Dampfsperrschicht anarbeiten, Kleinstflächen**
Dampfsperrschicht der Vorpositionen in Kleinstflächen
bis ca. 1000 cm2 für den Einbau von haustechnischen Durchführungen, Geräten usw. öffnen und nach bauseitigem Einbau wieder fachgerecht verschließen und andichten.
Menge: 5,000 Stk

**07.04.5 Dachaufbau an Flachdachentw, Durchm. bis 10 cm**
Anarbeiten Dachaufbau der Vorpositionen,
an Flachdachentwässerungen, Durchmesser bis ca. 10 cm.

Die Einläufe werden in gesonderter Position im Titel 07.05 Dachklempnerarbeiten beschrieben und berechnet.
Menge: 10,000 Stk

**07.04.6 Zulage Eckausbildung**
Zulage Eckausbildung für vorbeschriebenen Dachaufbau,
fachgerechte Ausbildung von Innen- und Aussenecken
mittels geeigneten Zuschnittsstreifen in jeder
Abdichtungslage.
Menge: 14,000 Stk

#### Bereich 07.05 Dachklempnerarbeiten

**07.05.1 Flachdacheinlauf DN 70**
Flachdacheinlauf mit Freispiegelströmung, DN 70, einteilig, mit Klemmflansch, als Los- und Festflanschkonstruktion, aus Edelstahl gebeizt, Auslauf nach unten,
liefern und nach Herstellervorschrift einbauen und anschließen,
Einbau in Abstimmung mit der TGA, Hauptentwässerung: 9,2 l/s
bestehend aus Grundeinheit mit Wärmedämmung und Siebkorb aus Edelstahl

Ausführung einschl. Anarbeiten aller Schichten der Abdichtung an Durchführung, einschl. Dämmung und Verstärkung
Menge: 7,000 Stk

**07.05.2 Flachdacheinlauf DN 100**
Flachdacheinlauf mit Freispiegelströmung, DN 100, einteilig, mit Klemmflansch, als Los- und Festflanschkonstruktion, aus Edelstahl gebeizt, Auslauf seitlich,
liefern und nach Herstellervorschrift einbauen und anschließen, Einbau in Abstimmung mit der TGA, Hauptentwässerung: 9,2 l/s
bestehend aus Grundeinheit mit Siebkorb aus Edelstahl

Ausführung einschl. Anarbeiten aller Schichten der Abdichtung an Durchführung, einschl. Dämmung und Verstärkung
Menge: 3,000 Stk

#### Bereich 07.06 Dacharbeiten, Sonstiges

**07.06.1 Provisorische Regenwasserableitung von den Terrassenflächen**
Herstellen, Vorhalten, Unterhalten und Abbauen von
provisorischen Regenwasseranschlüssen und -ableitungen
mittels gelben Drainagerohren einschl. Abfuhr zur eigenen Verwendung.

Höhe der Dachflächen ü. OK Gelände: bis ca. 15,00 m
Anschluss in Abstimmung mit TGA.
Einschl. Zuleitung von Gebäudekante zum Versickerungsort. Der jeweils aktuelle Versickerungsort wird mit der Bauleitung abgestimmt.
Die Sicherung auf stets volle Funktionsfähigkeit in und außerhalb des Gebäudes sind einzukalkulieren.

Vorhaltezeit: ca. 12 Monate
Das 3-malige Umsetzen der Ableitungen ist mit einzukalkulieren.
Menge: 75,000 m

### Titel 08 Trockenbau

#### Bereich 08.01 Wände

**08.01.1 GK-Montagewand 100mm CW 50 (625 mm), Bauplatte GKB 2x 12,5 mm**
Nichttragende innere Trennwand DIN 4103-1 als Montagewand,

Bewertetes Schalldämm-Maß: Rw = 54,1 dB
Wandhöhe: bis 4,60 m (max.zul. Wandhöhe 5,40)
Wanddicke: 100 mm

Umlaufende Anschlüsse starr
vorhandener seitlicher Befestigungsuntergrund: Mauerwerk
vorhandener unterer Befestigungsuntergrund: Estrich /
Holzbalkendecke
vorhandener oberer Befestigungsuntergrund: Holzbalkendecke
mit ca. 25 mm Unterschalung und Schilfrohrputz

Ausführung mit Unterkonstruktion aus verzinkten Stahlblechprofilen DIN 18182-1,
Metallständer CW 50, Achsabstand 475 mm,
Boden und Deckenanschlüsse mit Randprofilen UW 50/40,
Befestigung mit bauaufsichtlich zugelassenen Befestigungsmitteln.

Dämmschicht aus Mineralwolle nach DIN EN 13162,
Dicke: 40 mm,
Brandverhalten nach DIN EN 13501-1: A1,
Wärmeleitfähigkeit:  0,040 W/(mK),
einlagig, dicht stoßen, abrutschsicher verlegt

Beplankung beidseitig aus GKFI DIN 18180
jew. zweilagig, Plattendicke 2 x 12,5 mm
Verspachtelung der Gipsplatten gemäß Merkblatt Nr. 2 des Bundesverbandes der Gipsindustrie e.V.
Qualitätsstufe Q2 Standardverspachtelung
Verarbeitung gemäß DIN 18181.

Ausführungort: EG bis DG
Menge: 80,000 m2

**08.01.2 GK-Montagewand 125mm CW 75 (625 mm), Bauplatte GKB 2x 12,5 mm**
Nichttragende innere Trennwand DIN 4103-1 als Montagewand,

Bewertetes Schalldämm-Maß: Rw = 54,1 dB
Wandhöhe: bis 4,60 m (max- zul. Wandhöhe 5,05 m)
Wanddicke: 125 mm

Umlaufende Anschlüsse starr
vorhandener seitlicher Befestigungsuntergrund: Mauerwerk
vorhandener unterer Befestigungsuntergrund: Estrich /
Holzbalkendecke
vorhandener oberer Befestigungsuntergrund: Holzbalkendecke
mit ca. 25 mm Unterschalung und Schilfrohrputz

Ausführung mit Unterkonstruktion aus verzinkten
Stahlblechprofilen DIN 18182-1,
Metallständer CW 75, Achsabstand 625 mm, Boden und
Deckenanschlüsse mit Randprofilen UW 75/40,
Befestigung mit bauaufsichtlich zugelassenen
Befestigungsmitteln.

Dämmschicht aus Mineralwolle nach DIN EN 13162,
Dicke 60 mm,
Brandverhalten nach DIN EN 13501-1: A1,
Wärmeleitfähigkeit = 0,040 W/(mK),
einlagig, dicht stoßen, abrutschsicher verlegen,

Beplankung beidseitig aus Gipsplatten GKB DIN 18180
bzw. Typ A EN 520
jew. zweilagig, Plattendicke 2x 12,5 mm
Verspachtelung der Gipsplatten gemäß Merkblatt Nr. 2
des Bundesverbandes der Gipsindustrie e.V.
Qualitätsstufe Q2 Standardverspachtelung
Verarbeitung gemäß DIN 18181.

Ausführungort: EG bis DG
Menge: 100,000 m2

**08.01.3 GK-Montagewand 150 mm CW 100 (625 mm), Bauplatte GKB 2x 12,5 mm**
Nichttragende innere Trennwand DIN 4103-1 als Montagewand

Bewertetes Schalldämm-Maß: Rw = 58,4 dB
Wandhöhe: bis ca. 4.60 m (max.zul. Wandhöhe
Wanddicke: 150 mm

Umlaufende Anschlüsse starr,
vorhandener seitlicher Befestigungsuntergrund: Mauerwerk vorhandener unterer Befestigungsuntergrund: Estrich / Holzbalkendecke
vorhandener ober Befestigungsuntergrund: Holzbalkendecke
mit ca. 25 mm Unterschalung und Schilfrohrputz

Ausführung mit Unterkonstruktion aus verzinkten
Stahlblechprofilen DIN 18182-1,
Metallständer CW 100, Achsabstand 625 mm, Boden und
Deckenanschlüsse mit Randprofilen UW 100/40,
Befestigung mit bauaufsichtlich zugelassenen Befestigungsmitteln.

Dämmschicht aus Mineralwolle nach DIN EN 13162,
Dicke 80 mm
Brandverhalten nach DIN EN 13501-1: A1
Wärmeleitfähigkeit = 0,040 W/(mK)
einlagig, dicht stoßen, abrutschsicher verlegen

Beplankung beidseitig aus Gipsplatten GKB DIN 18180
bzw. Typ A EN 520
jew. zweilagig, Plattendicke 2x 12,5 mm

Verspachtelung der Gipsplatten gemäß Merkblatt Nr. 2
des Bundesverbandes der Gipsindustrie e.V. Qualitätsstufe
Q2, Standardverspachtelung, Verarbeitung gemäß DIN 18181

Ausführungort: EG bis DG
Menge: 10,000 m2

**08.01.4 GK-Vorsatzschale F0 als einseitig beplankte leichte Trennwand**
Wandverkleidung / Vorsatzschale / Schachtverkleidung
als einseitig beplankte leichte Trennwand DIN 4103-1,

Feuerwiderstandsklasse DIN 4102-2: F0
Wanddicke: 50 bis 100 mm
Wandhöhe: EG bis DG  bis ca. 4.60 m
Umlaufende Anschlüsse: starr
seitlicher Anschluss: Mauerwerk
oberer Anschluss: Holzbalkendecke, Schilfrohrputz auf
Deckenschalung 30mm
unterer Anschluss: Holzbalkendecke

Ausführung mit Unterkonstruktion aus verzinkten
Stahlblechprofilen DIN 18182-1, Metallständer CW 50 als Doppelprofile, verschraubt, Boden und Deckenanschlüsse mit Randprofilen UW 50.

Dämmschicht aus Mineralwolle nach DIN EN 13162, Dicke
40 mm, Brandverhalten nach DIN EN 13501-1: A1

Beplankung aus Gipsplatten DIN 18180
zweilagig, Plattendicke 2 x 12,5 mm, Verarbeitung gemäß
DIN 18181.

Verspachtelung der Gipsplatten gemäß Merkblatt Nr. 2
des Bundesverbandes der Gipsindustrie e.V. Qualitätsstufe
Q2 Standardverspachtelung, Verarbeitung gemäß DIN 18181.

Einbauort: EG bis DG
Menge: 75,000 m2

**08.01.5 Metall-Installationswand, 2 x CW 50 (1000 mm), GKBi 2*12.5 mm, MW 40 m**
Nichttragende innere Trennwand DIN 4103-1 als Montagewand

Wandhöhe: 3,00 m
Wanddicke: ca. 30 - 40 cm
Umlaufende Anschlüsse: starr
vorhandener Befestigungsuntergrund: Stahlbeton/ Mauerwerk

Ausführung mit Unterkonstruktion aus verzinkten
Stahlblechprofilen DIN 18182-1,
Metallständer als Einfach-Profile CW 50, als Doppelständerwerk,
Ständerachsabstand 1000 mm, Ständer durch Laschen zug-
und druckfest verbunden, Boden und Deckenanschlüsse mit Randprofilen UW 50/40,
Befestigung mit bauaufsichtlich zugelassenen Befestigungsmitteln.

Dämmschicht aus Mineralwolle nach DIN EN 13162,
Dicke 40 mm,
Brandverhalten nach DIN EN 13501-1: A1,
Wärmeleitfähigkeit ? = 0,040 W/(mK),
einlagig, dicht stoßen, abrutschsicher verlegen,

Beplankung beidseitig aus Gipsplatten GKBi DIN 18180
bzw. Typ DF EN 520
jew. zweilagig, GKBi, Plattendicke 2 x 12.5 mm, Verarbeitung
gemäß DIN 18181.

Verspachtelung der Gipsplatten gemäß Merkblatt Nr. 2
des Bundesverbandes der Gipsindustrie e.V. Qualitätsstufe
Q2, Standardverspachtelung, Verarbeitung gemäß DIN 18181

Ausführungsort: EG bis DG
Menge: 10,000 m2

**08.01.6 Installations-Vorsatzschale, bis 3,50m, GKBI, einseitig**
Installations-Vorsatzschale in Ständerbauart, für
Vorwandinstallationen, gem. Planunterlagen HLS / Detailplanung, herstellen, liefern und fachgerecht einbauen

Ausführung:
Metallständerwerkswand: freistehend
Wandhöhe EG bis DG:  bis 3,50 m
Abstand zur Wand:  bis ca. 250 mm
Beplankung:  2 x 12,5 mm

GKBI-Platten, einseitig, mit Verstärkungen für Sanitäreinbauten

Dämmung: 40 mm Mineralwolle
Oberfläche: Q2-verspachtelt

Einbauort: Sanitärräume EG bis DG
Menge: 105,000 m2

**08.01.7 Installations-Vorsatzschale, bis 4,60m, GKBI, einseitig**
Installations-Vorsatzschale in Ständerbauart, für
Vorwandinstallationen, gem. Planunterlagen HLS / Detailplanung, herstellen, liefern und fachgerecht einbauen

Ausführung:
Metallständerwerkswand: freistehend
Wandhöhe EG bis DG:  bis 4,60 m
Abstand zur Wand:  bis ca. 250 mm
Beplankung:  2 x 12,5 mm

GKBI-Platten, einseitig, mit Verstärkungen für Sanitäreinbauten

Dämmung: 40 mm Mineralwolle
Oberfläche: Q2-verspachtelt

Einbauort: Sanitärräume 2.OG
Menge: 10,000 m2

**08.01.8 Installations-Vorsatzschale, bis 2,40m, GKBI, einseitig**
Installations-Vorsatzschale in Ständerbauart, für
Vorwandinstallationen, gem. Planunterlagen HLS / Detailplanung, herstellen, liefern und fachgerecht einbauen

Ausführung:
Metallständerwerkswand: freistehend
Höhe:  bis ca. 2,40 m
Abstand zur Wand:  bis ca. 250 mm
Beplankung:  2 x 12,5 mm

GKBI-Platten, einseitig, mit Verstärkungen für Sanitäreinbauten

Dämmung:  40 mm Mineralwolle
Oberfläche: Q2-verspachtelt

Einbauort: Sanitärräume EG Remise/ Anbau West,,,
Menge: 50,000 m2

**08.01.9 Zulage für imprägnierte Platten GKBI**
Zulage zu den vorbeschriebene Montagewänden für
Beplankungen aus imprägnierten Gipskarton-Bauplatten
(GKBI) je Lage, Plattendicke 12,5 mm

Aufmaß nach tatsächlicher Bekleidungsfläche, nicht
nach m2 Montagewand.

Einbauort:  Sanitärräume EG bis DG
Menge: 200,000 m2

**08.01.10 Zulage für Zementbauplatten**
Zulage zu den vorbeschriebene Montagewänden für
Beplankungen aus zementgebundenen Bauplatten je Lage,
Plattendicke 12,5 mm

Aufmaß nach tatsächlicher Bekleidungsfläche, nicht
nach m2 Montagewand.

Einbauort:  Sanitärräume EG, OG
Menge: 100,000 m2

**08.01.11 Zulage gleitender Deckenanschluss**
Herstellung eines gleitenden Deckenanschlusses für vorgenannte Wandsysteme als Zulage.
Deckenanschluss bestehend aus UW-Profilen gemäß DIN EN 14195 und DIN 18182-1, Ausführung Anschluss an angrenzende Bauteile unterschiedlichen Materials stumpf mit Trennstreifen,
Befestigungs-/ Verbindungselemente nach DIN 18182-2 oder andere bauaufsichtlich zugelassene Befestigungs-/ Verbindungselemente.

Brandschutzeigenschaften: F0
Deckendurchbiegung: bis 20 mm
Menge: 45,000 m

**08.01.12 Zulage seitlicher Abschluss**
Zulage GK-Montagewand der Vorpositionen für
seitlichen Abschluss / freistehendes Wandende
inkl. der erforderlichen verstärkten Unterkonstruktion.

Höhe bis ca. 3.00 m

Freistehendes Wandende bestehend aus einem
CW-Ständerprofil 50/50/0,6 mm. FWD 180 mm Stirnseite
mit 2 x 12,5 mm dicken Plattenstreifen beplanken, die Kanten
raumhoch mit Kantenschutzprofil 31/31/0,4 mm bewehren
und flächig abspachteln. Gesamte Arbeit nach
Werksvorschrift ausführen.

Einbauort: EG bis DG
Menge: 10,000 m

**08.01.13 Zulage Estrichabstellung**
Zulage für vorbeschriebene Wände für den Mehraufwand die untere Beplankung zeitlich vorzuziehen

H= ca. 50 cm als Estrichabstellung
Menge: 20,000 m

**08.01.14 Zulage zu GK Wänden für Anschlussstreifen**
Zulage für Anschlussstreifen, vollflächig klebende Bitumenabdichtungsstreifen für Abdichtungsbahnen,
ca. 20 cm Breite

Aufbringen eines selbstklebenden Anschlussstreifens aus
Polymerbitumen vor dem Setzen der Ständerwandprofile
auf Rohboden, zur Abdichtung von Schrauben-Durchdringungen
auf bauseitiger, bituminöser Abdichtungsbahn (Gewerk
Bauhaupt)
Menge: 10,000 m

**08.01.15 Türöffnungen anlegen; 885 - 1135 x 2135 mm**
Türöffnungen als Zulage zu vorbeschriebenen Montagewänden herstellen, inkl. Auswechslung der Unterkonstruktion, Einbau mit
Sturzprofil, seitlich raumhoch verstärken,
mit Metallständerprofilen UA
einschl. Boden- und Deckenanschluss mit Türpfostensteckwinkel,
befestigen mit Winkeln, Dübeln und Schrauben.

Raumhöhe ca. 3.00 m
Wandstärke:  100 bis 200 mm
Öffnungs-Nennmaß:  885 - 1135 x 2135 mm
Menge: 15,000 Stk

**08.01.16 Außenecken**
Außenecke ausbilden, mit Eckschutzschiene 31/31/0,4 verzinkt, wandhoch einbauen und nach Werksvorschrift verspachteln.
Menge: 35,000 m

**08.01.17 Innenecken**
Innenecke als Anschluss an vorhandenes Bauteil, stumpf anschließen und verspachteln.
Menge: 20,000 m

**08.01.18 Universal-Traverse/ Befestigungstraverse**
Traverse im Wandhohlraum, aus Mehrschichtholzplatte mit seitlichen Profilanschlüssen, einschließlich Montagezubehör
aus Stahlblech d=0,75mm, verzinkt,
mit Gipsfasereinlage,
Einbau mittels Stanzzange
für wandhängende Lasten bis 1,5 kN/m Wandlänge.
Menge: 25,000 lfm

**08.01.19 Trockenputz Ausbauplatte GKB 12,5 mm**
Trockenputz als Wandbekleidung an Wänden/ Laibungen

Trockenputz aus Gipsplatten DIN 18180 bzw. Typ A EN 520:
Ausbauplatte GKB, Plattendicke 12,5 mm,
Verarbeitung gemäß DIN 18181.

Ansetzen im Dünnbettverfahren auf ebenem Untergrund,
Fugenfüller Leicht / Flexkleber Multi * ohne mittlere Längsbahn.

Verspachtelung der Gipsplatten gemäß Merkblatt Nr. 2
des Bundesverbandes der Gipsindustrie e.V. Qualitätsstufe
Q2 Standardverspachtelung, Verarbeitung gemäß DIN 18181.
Menge: 30,000 m2

#### Bereich 08.02 Decken

**08.02.1 GKB-Plattendecke F0**
Unterdecke gemäß DIN 18168-1,

Einbauhöhe: ca. 2,75 m
Abhängehöhe: 15cm.
Befestigungsuntergrund: Holzbalkendecke, unterseitig mit 25 mm Holzschalung
Abstand Deckenbalken: ca. 90 bis 105 cm
Ausführung der Unterkonstruktion aus verzinkten Stahlblechprofilen DIN 18182-1, als Grund- und Tragprofile
CD 60/27,
Befestigung mit bauaufsichtlich zugelassenen Befestigungsmitteln.

Decklage/Bekleidung aus gelochten Gipsplatten DIN
18180: einlagig, Plattendicke 12,5 mm

Ausführungsort: Remise EG
Menge: 55,000 m2

**08.02.2 Mehrkosten für imprägnierte Platten GKBI**
Zulage für die Vorpositionen für Ausführung als GKBI Bauplatte.

Beplankungen aus imprägnierten Gipskarton-Bauplatten (GKBI),
je Lage, Plattendicke 12,5 mm

Aufmaß nach tatsächlicher Bekleidungsfläche
Menge: 55,000 m2

**08.02.3 Freitragende Decke, F0 GKB 12,5 mm, Doppelprofile CW 50**
Unterdecke DIN 18168-1, freitragend

Raumbreite <= 2,90 m
Unterkonstruktion aus CW 50-Doppelprofil, 500 mm
Beplankung GKB 12,5 mm
Oberflächenqualität Q2
Unterdecke DIN 18168-1
Einbauhöhe: bis 4,50 m
Raumbreite:  <= 2,90 m.
Befestigungsuntergrund: Mauerwerkswände/Metallständerwände

Ausführung der Unterkonstruktion aus verzinkten Stahlblechprofilen DIN 18182-1,
Tragprofile als Doppelprofile CW 50, Randbefestigung
mit UW 50, Befestigung mit für den Untergrund
geeignetem Befestigungsmittel

Decklage/Bekleidung aus Gipsplatten GKB DIN 18180:
einlagig, Plattendicke 12,5 mm,
Verarbeitung gemäß DIN 18181.
Verspachtelung der Gipsplatten gemäß Merkblatt Nr. 2
des Bundesverbandes der Gipsindustrie e.V.
Qualitätsstufe Q2 Standardverspachtelung.
Verarbeitung gemäß DIN 18181.

Ausführungsort:  Mühlenhaus 1.OG (unter der Terrasse)
Menge: 30,000 m2

**08.02.5 Freitragende Decke F90 v.u., GKF 18 mm, Doppelprofile CW 50**
Unterdecke DIN 18168-1, als freitragende Decke,
schräg parallel zum Treppenlauf, Ausführung einfach abgewinkelt.

Einbauhöhe: ca. 0,25 bis 2,50 m.
Raumbreite ca. 1.10 m

Feuerwiderstandsklasse DIN 4102-2:  F90
für die Deckenbekleidung allein bei Brandbeanspruchung von unten zum Schutz des Treppenlaufes.

Befestigungsuntergrund: Mauerwerkswände
Ausführung der Unterkonstruktion aus verzinkten Stahlblechprofilen DIN 18182-1,
Tragprofile als Doppelprofile CW 50, Randbefestigung mit UW 50, Befestigung mit für den Untergrund geeignetem Befestigungsmitteln,

Decklage/Bekleidung aus Gipsplatten GM-F gem. DIN EN 15283-1 Brandverhalten A1 DIN EN 13501-1, mit nichtbrennbarer, gipsbeschichteter Glasvliesummantelung:
Fireboard, zweilagig, Plattendicke 2x 20 mm,
Verarbeitung gemäß DIN 18181.

Verspachtelung der Gipsplatten gemäß Merkblatt Nr. 2 des Bundesverbandes der Gipsindustrie e.V. Qualitätsstufe Q2 Standardverspachtelung,
Verarbeitung gemäß DIN 18181. Die Ausführung erfolgt unter Verwendung von DIN EN 13963, Spachtelmaterial Fireboard-Spachtel Typ 3B.

Ausführungsort: Mühlenhaus Treppe KG
Menge: 5,500 m2

**08.02.6 vertikale GKB- Bekleidung**
Vertikale GKB- Bekleidung zur Verkleidung von Deckenbalken, Dachflächenfenstern, Herstellen von Deckenversprüngen / vertikalen Abkofferungsflächen etc. an den Decken F0 der Vorpositionen.
In Einzelflächen < 5.00 m2, einschl. Verspachtelungen

Bekleidungshöhe: bis ca. 350 mm
liefern und herstellen
Menge: 10,000 m2

**08.02.7 Zulage: Kantenschutzprofil 23 / 13 GKB-Bekleidung**
Kantenschutzprofil als Zulage zu vorbeschriebener GKB-Plattendecke F0/ vertikale GK-Bekleidung.
Ausführung mit Kantenschutzprofil 23 / 13 mm,
einschl. Verspachtelungen an Außenecken
Menge: 10,000 m

#### Bereich 08.03 Sonstiges

**08.03.1 Zulage: Decken - Aussparung rund 100/200**
Zulage zu vorbeschriebener Deckenbekleidung ohne Brandschutzanforderung für Aussparung für die bauseits zu montierenden Tellerventile / Leuchten in GK-Deckenbekleidungen.

Die Unterkonstruktion der Gipskartondecke in diesem
Bereich trennen und an den Endpunkten gesondert von der
Rohdecke abhängen und passend anarbeiten.
Aussparungsgröße: D = 100 bis 200 mm
Menge: 30,000 Stk

**08.03.2 Decken - Revisionsklappe F0 40/40 Stahlblech weiss**
Deckenrevisionsklappen liefern und gemäß Haustechnikplanung unterseitig bündig mit der Deckenfläche einschl aller Abhängungen und Befestigungen einbauen.

Revisionsklappen Stahlblech, weiß lackiert, verdecktes Scharniersystem und werkzeuglosem Klappenmechanismus.

Abmessungen ca. 40 / 40 cm, durch den AG zu bemustern
Einbauort:  Sanitärräume EG
Menge: 4,000 Stk

**08.03.3 Zulage: Wände - Aussparung rund 100/200**
Zulage zu vorbeschriebenen GK-Wänden ohne Brandschutzanforderung für Aussparung für bauseits zu montierenden Tellerventile etc. herstellen.

Aussparungsgröße: D = 100 bis 200 mm
Menge: 10,000 Stk

**08.03.4 Zulage: Bekleidung Sanitär- Installationblöcke**
Bekleiden von Sanitär- Installationblöcken in Trockenbauwänden
als Zulage
Menge: 18,000 Stk

**08.03.5 Ausschnitt D bis 71 mm**
Ausschnitte zu vorbeschriebener Montagewand Sanitär.
Durchmesser bis 71 mm.
Menge: 30,000 Stk

**08.03.6 Ausschnitt D 72-150 mm**
Ausschnitte zu vorbeschriebener Montagewand Sanitär.
Durchmesser von 72 bis 150 mm.
Menge: 20,000 Stk

**08.03.7 Öffnungen herstellen, bis 100 cm2**
Öffnungen rund oder eckig in Montagewänden, Vorsatzschalen / Installationswänden und GK-Decken herstellen,
einschl. der erforderlichen Auswechslung der Unterkonstruktion.

Öffnungsfläche:  bis 100 cm2
Menge: 10,000 Stk

**08.03.8 Schließen vorgenannter Öffnung**
Schließen vorgenannter Öffnung nach erfolgter Installation.
Menge: 10,000 Stk

**08.03.9 Öffnungen herstellen, bis 500 cm2**
Öffnungen rund oder eckig in Montagewänden, Vorsatzschalen / Installationswänden und GK-Decken herstellen,
einschl. der erforderlichen Auswechslung der Unterkonstruktion,

Öffnungsfläche:  bis 500 cm2
Menge: 10,000 Stk

**08.03.10 Schließen vorgenannter Öffnung**
Schließen vorgenannter Öffnung nach erfolgter Installation
Menge: 10,000 Stk

**08.03.11 Öffnungen herstellen, bis 1.000 cm2**
Öffnungen rund oder eckig in Montagewänden, Vorsatzschalen / Installationswänden und GK-Deckenherstellen,
einschl. der erforderlichen Auswechslung der Unterkonstruktion,

Öffnungsfläche:  bis 1.000 cm2
Menge: 2,000 Stk

**08.03.12 Schließen vorgenannter Öffnung**
Schließen vorgenannter Öffnung nach erfolgter Installation
Menge: 2,000 Stk

**08.03.13 Rohrdurchführung, GK - Wand**
Rohrdurchführung durch vorbeschriebene Gipskartonwände

Öffnungen, rund und eckig herstellen, einschl. der
erforderlichen Auswechslung der Unterkonstruktion und
nachträgliches Schließen der Hohlräume nach
Installationsdurchführung.

Öffnungsfläche:  bis 1.000 cm2

Ausführungsort: Sanitärbereiche
Menge: 50,000 Stk

**08.03.14 Verfugung, elastisch**
Wandanschluss mit elastischer einseitiger Verfugung
der Anschlüsse der GK-Decken an massive Bauteile und
Anschlüsse der Sanitärobjekte an Fliesen-Wand
mit Dichtstoff auf Acrylbasis, einschl. Glätten der Fuge.
Menge: 200,000 m

### Titel 09 Putz- und Stuckarbeiten

#### Bereich 09.01 Innenputz

*Hinweis: Deckenputze*

**09.01.1 Deckenputz auf Rohrmatten,erneuern < 2,0 m2**
Deckenputz auf Rohrmatten in Einzelflächen kleiner 2,0 m2 vorsichtig ablösen, reinigen und Material in bauseits gestellte Container, getrennt nach Abfallarten, laden, Entsorgung bauseits.

Rohrnägel zur Wiederverwendung bergen. Rohrmatten ein- oder doppellagig in geglühtem oder verzinktem Draht eingebunden, an der Schadstelle mit Rohrnägeln alle 100 mm auf vorhandene Holzschalung befestigen. Stöße der Matten müssen ineinandergreifen. Fehlbestände ergänzen.

Deckenputz in zwei Arbeitsgängen mit Gipshaarkalkmörtel oder gleichwertig als Glattputz in der Struktur des vorhandenen Putzes herstellen.

Putzdicke : ca. 15 - 20 mm
Menge: 50,000 m2

**09.01.2 Deckenputz auf Rohrmatten,erneuern > 2,0 m2**
Deckenputz wie vor beschrieben, jedoch
Flächen größer 2,0 m2
Menge: 100,000 m2

**09.01.3 Zulage: Schalung / Sparleisten als Traggrund**
Zulage für der Ersatz der Schalung / Sparleisten als Traggrund für den vorgenannten Kalkputz, d: ca. 3 cm,
auch in Kleinmengen, Holzleisten sägerauh.
Bestehende Schalung sauber beschneiden und montieren der neuen Schalung / Sparleisten

Ort: Mühlenhaus EG bis DG
Menge: 25,000 m2

**09.01.4 Risse, Deckenputz ausbessern**
Risse im Deckenputz ausbessern, Risse bis 5 cm breit
aufweiten, reinigen und mit Putz der vorhandenen Qualität
ausbessern. Anschlüsse sauber verreiben und filzen.

Bauschutt  in bauseits gestellte Container, getrennt
nach Abfallarten, laden, Entsorgung bauseits.
Menge: 30,000 m

**09.01.5 Kalkzementputz, 1-lagig auf Decken**
Kalkzementputz einlagig und  Vorspritz im Innenbereich auf Decken
Putzgrund: Hohldielen- und Stahlbeton
Mörtelgruppe : P IIb
Oberfläche : abgerieben und gefilzt
Putzdicke : 15 mm

Raumhöhe bis 2,25 m
Einbauort: KG
Menge: 10,000 m2

*Hinweis: Wandputze*

**09.01.6 Schlämmputz, auf Ziegel - Wände**
Innenputz, als Schlämmputz, auf Ziegelflächen mit
zweimaligem Auftrag.
Ausführung einschl. Untergrundvorbereitung, lose Putze
abnehmen, Anhaftungen mit dem Stahlbesen entfernen, fluatieren, vornässen.

Ausführungsort: Mühlenhaus, Remise KG, DG
Menge: 200,000 m2

**09.01.7 Tiefenimprägnierung Versottung**
Wandfläche vorbereiten Verstottungsrückstände von
der Ziegeloberfläche abschlagen, lose, schadhafte
Mörtelfugen ausräumen, offene Fugen und
Schadensstellen der Ziegelfläche reinigen, vornässen
und mit Zementmörtel verschließen
Diffusionsfähige Tiefenimprägnierung mind. 50 cm über
Schadensrand hinaus in zwei Arbeitsgängen bis zur
Sättigung aufbringen.

Untergrund: Ziegelmauerwerk

Abbruchmatrial in bauseits gestellte Container,
getrennt nach Abfallarten, laden, Entsorgung bauseits.
Menge: 25,000 m2

**09.01.8 Mauerwerksfehlstellen schließen**
Nicht fachgerecht erstelltes Mauerwerk für den Putzauftrag vorbereiten.
Offene Mörtelfugen und sonstige Fehlstellen mit einem Mauermörtel im Putzsystem schließen, Fehlstellentiefe ca. 5 cm

Raumhöhen bis ca. 3.25 m, (2.OG BTL Ost bis 4.60m)

Abrechnung nach prozentualer Schadenfeststellung je Wandbereich.

Ort: EG bis DG
Menge: 25,000 m2

**09.01.9 Untergrundvorbereitung für Wandputz - Spritzbewurf**
Untergrundvorbereitung für 2-lagigen Kalkwandputz auf Massivziegelwänden wie folgt:
Lose Putzreste und Anhaftungen entfernen, Ziegelwände mit klarem Wasser und Quast abwaschen, trocknen lassen.
Offene Fugen schließen, halbdeckenden Spritzbewurf aufbringen

Raumhöhen bis ca. 3,25 m, (2.OG BTL Ost bis 4,60m)
Ort: Mühlenhaus/ Remise EG bis DG
Menge: 2000,000 m2

**09.01.10 Wandputz, Mauerwerkswände - Unterputz**
Unterputz als hydraulischer Kalk-Maschinenputz, zementfrei für Innenräume, auf vorbeschriebnem Spritzbewurf auf Massivziegelwände auftragen, fluchtgerecht verziehen und Oberfläche beschichtungsfähig sauber nachschaben.
Putzansätze und -übergänge sind übergangslos herzustellen.

DIN EN 998-1: GP, CS II, Wc2
Körnung: 0 - 3 mm
Auftragdicke: ca. 20 mm

Raumhöhen bis ca. 3.25 m, (2.OG BTL Ost bis 4.60m)
Ort: Mühlenhaus/ Remise EG bis DG
Menge: 2000,000 m2

**09.01.11 Wandputz, Mauerwerkswände - Oberputz**
Oberputz als hydraulischer Kalk-Maschinenputz, zementfrei für Innenräume, auf vorbeschriebnem Spritzbewurf/ Unterputz auf Massivziegelwände auftragen und abfilzen.
Putzansätze und -übergänge sind übergangslos herzustellen.

DIN EN 998-1: GP, CS I, Wc0
Körnung: 0 bis 0,8 mm
Auftragdicke: mind. 5mm
Farbe: naturweiß
Qualitätsstufe: Q3

Raumhöhen bis ca. 3.25 m, (2.OG BTL Ost bis 4.60m)
Ort: Mühlenhaus/ Remise EG bis DG
Menge: 2000,000 m2

**09.01.12 Zulage: Kleinflächen bis 1,0 m2**
Zulage für das vorgenannte komplette Putzsystem bestehend aus Spritzbewurf, Unter- und Oberputz für die Ausführung in Kleinflächen bis 1,0 m2 und Fensterleibungen.

Ort: Mühlenhaus/ Remise EG bis DG
Menge: 150,000 m2

**09.01.13 Mehrstärke Unterputz**
Zulage zur Vorposition für Mehrstärke hydraulischem Kalkputz/ Unterputz bis 10 mm
Menge: 1000,000 m2

**09.01.14 Flächige Verdrahtung zur Rissüberbrückung**
Herstellen einer flächigen Verdrahtung über Bestandswänden aus Bruchsteinmauerwerk

Raumhöhen bis ca. 3,50 m
Ort: Mühlenhaus/ Remise EG bis DG
Menge: 100,000 m2

**09.01.15 Herstellen von Putzkanten ohne Putzprofile**
Herstellen von Putzkanten ohne Verwendung von Putzprofilen an Ecken, Leibungen und dgl. durch Ein- und Umlatten für die Ausbildung von Kanten.
Abrechnung je lfm Kante für das komplette Putzsystem bestehend aus Vorspritz, Unter- und Oberputz.

Ort: Mühlenhaus/ Remise EG bis DG
Menge: 250,000 m

**09.01.16 Herstellen von Putzkanten ohne Putzprofile - Rundbögen**
Position wie zuvor im vollen Wortlaut beschrieben, jedoch
Ausführung an Rundbögenstürzen von Fenster und Durchgängen mit Rundbögen.
Menge: 50,000 m

**09.01.17 Eckschutzschienen, Stahl, verzinkt**
Eckschutzschienen, Stahl, verzinkt, liefern und einbauen
Menge: 50,000 m

**09.01.18 Schlitze schließen, Putz, 20 x 2,5 cm**
Wandschlitze der Elektroinstallation, Abm. 20 x2,5 cm, im vorhandenen Wandputz mit Kalkzementmörtel schließen. Anschlüsse an vorhandenen CS III nach DIN EN 998-1 Putz übergangslos, inkl. aller notwendigen Unterputzarmierungen malerfertig herstellen. Material liefern und einbauen

Arbeitshöhe bis 3,5 m
Nach Verlegung der Elektroinstallation
Menge: 800,000 m

**09.01.19 Schlitze schließen, Putz, 10 x 2,5 cm**
Schlitze im Putz schließen wie in der Vorposition beschrieben,
nur: Schlitz, ca. 10 x 2,5 cm,
Menge: 600,000 m

**09.01.20 Schlitze schließen, Putz, 5 x 2,5 cm**
Schlitze im Putz schließen wie in der Vorposition beschrieben,
nur: Schlitz, ca. 5 x 2,5 cm,

Nach Verlegung der Elektroinstallation
Menge: 600,000 m

**09.01.21 Bautenschutz Innenputzarbeiten Mühlenhaus**
Bautenschutz bestehend aus Folie und dem erforderlichen Befestigungsmaterial für die vollständigen Innenputzarbeiten.
Insbesondere sind zu schützen:

Fenster: ca. 40 Stk
Innentürrahmen, Schwellen und Außentüren: ca. 40 Stk
Holzinnenfensterläden: ca. 15 Stk
Hist. Befunde auf Wänden und Decken: ca. 10 Stk à ca. 1m2

Abdeck- und Abklebematerial nach Beendigung der Arbeiten
rückstandslos beseitigen und entsorgen.

Bauseits ist der Fußboden bereits abgedeckt.

Ausführung siehe Grundrisse, Ansichten und Schnitte

Ausführungsort: Mühlenhaus EG-DG
Menge: 225,000 m2

**09.01.22 Bautenschutz Innenputzarbeiten - Remise, Waschhaus**
Bautenschutz bestehend aus Folie und dem erforderlichen Befestigungsmaterial für die vollständigen Innenputzarbeiten.
Insbesondere sind zu schützen:

Fenster: ca. 15 Stk
Türen, Durchgangszargen: ca. 10 Stk
Sonst. Bekleidungen für Stützen, Holzwände

Abdeck- und Abklebematerial nach Beendigung der Arbeiten
rückstandslos beseitigen und entsorgen.

Bauseits ist der Fußboden bereits abgedeckt.

Ausführungsort: Remise, Waschhhaus
Menge: 100,000 m2

*Hinweis: Treppenhauskopf*

**09.01.23 Steinwolle 035 beschichtet kleben, d=100mm**
Wärmedämmplatten aus Steinwolle nach EN 13162, Anwendungstyp WAP-zg nach DIN 4108-10, beiseitig vorbeschichtet, Faserrichtung parallel zur Oberfläche, Abreißfestigkeit mind. 3,5 kN/m², Bemessungswert der Wärmeleitfähigkeit 0,035 W/m*K, nichtbrennbar nach DIN 4102, Euroklasse A1 nach EN 13501-1, nach den Richtlinien des Fachverbandes Wärmedämm- Verbundsysteme entsprechend mit einem mineralischen Klebemörtel auf Kalk-Zementbasis, vergütet kleben.

u-Wert-Abminderung der Dübel [W/m2 · K]: < 0,002

Dämmung des Treppenhauskopfs zum Dachraum, Untergrund
neues Mauerwerk. Das Anpassen an die Unterseite des Daches ist mit einzukalkulieren.

Plattendicke: 100 mm
Menge: 20,000 m2

#### Bereich 09.02 Brandschutzputz F90 KG Mühlenhaus

**09.02.1 Deckenputz F90 auf Holzbalkendecke**
Deckenputzsystem, F90 von unten, als
mineralischer Putz, faserverstärkt auf Streckmetall

Untergrund: Holzbalkendecke
Putzdicke: mind. 40 mm

Leitfabrikat: Dossolan 3000
a = 90 cm gemäß Zulassung

Ausführungort: Decke über KG

angebotenes Fabrikat/Typ:

'_____________________________________'
Bietereintrag
Menge: 165,000 m2

**09.02.2 Unterdeckenschalung OSB III**
Unterdeckenschalung aus OSB III, Nut und Feder,
Materialstärke 16 mm, als vollflächige Schalung unterseitig an den Holzbalkenbefestigen. Ein Höhenausgleich bis 20 mm ist mit einzulkalkulieren.

Untergrund: Holzbalkendecke

Ausführungort: Decke über KG
Menge: 165,000 m2

**09.02.3 Deckenputz F90 auf Hohldielendecke**
Deckenputzsystem, F90 von unten, als
mineralischer Putz, faserverstärkt auf Streckmetall

Untergrund: Hohldielendecke
Putzdicke: mind. 40 mm

Leitfabrikat: Dossolan 3000
a = 90 cm gemäß Zulassung

Ausführungort: Decke über KG

angebotenes Fabrikat/Typ:

'_____________________________________'
Bietereintrag
Menge: 50,000 m2

**09.02.4 Deckenputz F90 - Hohlkehle**
Hohlkehle für vorbeschriebenes Deckenputzsystem
F90 von unten als mineralischer Putz, faserverstärkt auf Streckmetall

Hohlkehle zum systemgerechten Wandanschluss
Untergrund: Holzbalkendecke / Hohldielendecke

Ausführungort: Decke über KG
Menge: 215,000 m

**09.02.5 DG Dämmung zwischen den Deckenbalken 100 mm**
Zwischenbalkendämmung aus Mineralwolle, hohllagenfrei gem. Herstellerangabe, dicht stumpf gestoßen zwischen bauzeitlichen und neuen Deckenbalken verlegen.
Dämmschichtdicke 100 mm
Achsabstand Deckenbalken bis 90-110 cm

Nenn- und Bemessungswert: 0,035 W/(mK)
Euroklasse. nicht brennbar A1 nach DIN EN 13501-1

Das Anarbeiten an Deckendurchdringungen HLS/ELT ist mit einzukalkulieren. (1 Stk/ 10 m2)

Ausführungsort: Decke über KG

Abrechnung nach m2 Grundrissfläche (Deckenbalken werden übermessen)

Leitfabrikat: ROCKWOOL  DÄMMFILZ VARIROCK o.glw.

angebotenes Fabrikat/Typ:

'_____________________________________'
Bietereintrag
Menge: 165,000 m2

**09.02.6 Lattung 30/50 mm an Deckenbalken, Absturzsicherung**
Holzlattung, seitlich von unten an den Deckenbalken als Abrutschsicherung befestigen.

Nadelholz, 30x50 mm

Ausführungsort: Decke über KG
Menge: 275,000 m

**09.02.7 Bautenschutz**
*** Pauschalposition
Bautenschutz für vorgenannte Deckenputzarbeiten
für den Schutz der Boden- und Wandflächen.

Ausführung siehe Grundriss KG und Schnitte.

Grundfläche ca. 215 m2
Menge: 1,000 psch

#### Bereich 09.03 Außenputz

**09.03.1 Spritzbewurf Außenbereich**
Spritzbewurf, halbdeckend, für nachfolgenden 2-lagigen Kalkzementputz auf neuen Ziegelmauerwerkswänden im Außenbereich aufbringen.

Ausführungsort: Schornsteine Mühlenhaus
Menge: 15,000 m2

**09.03.2 Unterputz, Kalkzementputz Außenbereich**
Unterputz aus Kalkzement an Wänden im Außenbereich.
Putzgrund:  Ziegelmauerwerk mit vorbeschriebenem
  Spritzbewurf
Mörtelart:  GP (Normalputzmörtel)
Mörtelgruppe: CS III (P II)
Kapillare Wasseraufnahme: W 1
Putzdicke:  15 mm

Ausführungsort: Schornsteine Mühlenhaus
Menge: 15,000 m2

**09.03.3 Oberputz, Kalkzementputz/ Scheibenputz Außenbereich**
Oberputz, mineralisch, an Wänden im Außenbereich.
Putzgrund:  Unterputz CS II/III (P II)
Mörtelgruppe: CS II (P II)
Kapillare Wasseraufnahme: W 2
Struktur:  Scheibenputz, Körnung 3 mm
Putzdicke:  10 mm

Ausführungsort: Schornsteine Mühlenhaus
Menge: 15,000 m2

### Titel 10 Estricharbeiten

*Hinweis: Remise / Waschhaus*

**10.1 Vorarbeiten, Reinigen, ausfugen, schlemmen Ziegeldeckengewölbe**
Vorarbeiten, Reinigen des Untergrundes Ziegelgewölbes, Verunreinigungen durch Abfegen, Absaugen, Abstoßen von Mörtelresten.

Offene Fugen ausfugen, gesamte Oberfläche mit mineralischer Dichtschlemme von oben beschichten.

Ausführungsort: Remise, Decke über KG
Menge: 65,000 m2

**10.2 Gebunde Schüttung - Ziegelgewölbe**
Gebunde Ausgleichsschüttung entsprechend Herstellervorschrift in mehreren Arbeitsgängen liefern und planeben einbauen.

Nicht brennbar A2-s1
Korngröße 2 - 8 mm
Mindestschütthöhe 30 mm, Einbaustärken 30 bis 50 cm

Untergrund: Ziegelgewölbe als Tonnengewölbe
Fläche ca. 65 m2

Ausführungsort: Remise Decke über KG
Menge: 6,500 m3

**10.3 XPS WLG 030 einlagig, d=40mm**
Wärmedämmschicht als Unterlage für schwimmenden Estrich,
Dämmstoff aus extrudiertem Polystyrol-Hartschaum als
XPS EN 13164, Anwendungstyp DEO
Bemessungswert Wärmeleitfähigkeit: 0,030 W/mK
in Platten einlagig verlegen,
mit Randdämmstreifen verlegen,
Dämmschichtdicke 40 mm

Untergrund: Gebunde Schüttung

Einbauort: Remise EG
Menge: 55,000 m2

**10.4 Mehrstärke XPS WLG 030 einlagig, d=10mm**
Mehrstärke für vorgenannte Position XPS WLG 030,
je 10 mm
Menge: 55,000 m2

**10.5 TSD EPS 035 DES 20 mm,**
Trittschalldämmung auf vorstehender Wärmedämmung verlegen und mit PE-Folie abdecken.
Menge: 55,000 m2

**10.6 Einbringen von Randstreifen**
Einbringen von Randstreifen aus Mineralwolle, 10 mm dick,
an aufgehende Bauteile, Einbauhöhe min. 2 cm über die
Fertighöhe des Estriches (s. Folgepos.) hinaus.

Einbauort: Remise EG
Menge: 40,000 m

**10.7 Zementestrich CT-C25-F4 (ZE20) d=50 mm**
Zementestrich (CT) DIN EN 13813 als schwimmender Estrich,
Oberfläche planeben abgezogen zur Aufnahme von Fliesen.
Untergrund waagerecht

EG - CT-C25-F4 (ZE20) d = 50 mm

Einbauort: Remise EG
Menge: 65,000 m2

**10.8 Zulage Zementestrich - Mehrstärke 10 mm**
Zulage für 10 mm Estrich-Mehrstärke des vorbeschriebenen Zementestriches.
Menge: 55,000 m2

**10.9 Zulage Anarbeiten an Durchdringungen bis 0,01 m2**
Zulage für Anarbeiten des vorbeschriebenen Zemnetestrichs an Durchdringungen bis 0,01 m2
Menge: 5,000 Stk

*Hinweis: Mühlenhaus*

**10.10 Rieselschutz**
Liefern und Einbau eines dampfdiffusionsoffenen Rieselschutzes auf Holzbalkendecken unterhalb der Ausgleichsschüttung. In den Ecken und im Randbereich ist der Rieselschutz scharf zu knicken und über OKFF hinaus anzuordnen.
Bauseits ist die Holzbalkendecke zwischen den Holzbalken mit einer OSB 30mm geschlossen.

Einbauort: Mühlenhaus Sanitärräume EG bis DG
Menge: 50,000 m2

**10.11 Gebunde Schüttung - Holzbalkendecken**
Ausgleichsschüttung als gebunde Schüttung entsprechend Herstellervorschrift liefern und planeben einbauen.

Nicht brennbar A2-s1
Korngröße 1-4 mm
Mindestschütthöhe 10 mm
Einbaustärken ca. 10 - 30 cm

Untergrund: Holzbalken / Holzwerkstoffplatten

Ausführungsort: Sanitärräume EG bis DG
Menge: 1,000 m3

**10.12 Trockenunterboden 2x12.5 mm**
Trockenunterboden auf vorbeschriebene Ausgleichsschicht mit tragfähigem, trockenem Untergrund verlegen.

Bauart: Estrich Element, 25 mm dick, mit umlaufenden Stufenfalz (zwei werkseitig miteinander verklebte, jeweils 12,5 mm dicken Gipsfaserplatten Typ GF-I-W2-C1 nach DIN EN 15283-2), Baustoffklasse A2fl - s1 nach DIN EN 13501-1
Fugenbereiche und Befestigungsmittel sind abhängig vom  Oberbelag abzuspachteln.

Trockenunterboden entsprechend den Herstellervorschriften einschl. aller Materialien, Befestigungs-/ Verbindungsmittel, Estrichkleber und Randdämmstreifen liefern und montieren.

Rohdeckentyp: Holzbalkendecke
Oberbelag: Fliesen

Einbauort: Mühlenhaus Sanitärräume EG bis DG
Menge: 50,000 m2

**10.13 Estrichbeton - Stakung (Café 2.OG)**
Aufbeton / Trennlage auf der bauseitigen neuen Stakung Holzbalkendecken
Höhe ca. 8 cm
Breite ca. 85 cm

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
Abrechnung nach m2 Raum Holzbalken werden übermessen
Menge: 100,000 m2

### Titel 11 Dokumentationen - Mühlenhaus + Mühlenterrasse + Waschhaus

*Hinweis: Leitbeschreibung Dokumentation*
0. Allgemeine Anforderungen an die Dokumentation

Alle Maßnahmen und Veränderungen an denkmalgeschützten Bauten und Objekten sind dokumentationspflichtig.
"Die Dokumentation dient als dauerhafte und verständliche Informationsquelle über den Zustand, die Maßnahmen und die Veränderungen an einem bearbeiteten Objekt" (Charta von Venedig, 1964). Aufgabenstellung der Baudokumentation ist es, einer nicht mit dem Gebäude vertrauten Person die Art, den Umfang und die Besonderheiten der jeweiligen Baumaßnahme eindeutig und erschöpfend darzustellen.
Ebenso sollen bauliche Besonderheiten dokumentiert werden.

1. Dokumentation der ausgeführten Leistung durch Beschreibung

I. Inhalt der Beschreibung
Die Beschreibung muss folgende Punkte beinhalten:
- Ziel der durchzuführenden Maßnahmen
- detaillierte Beschreibung der Arbeitsschritte unter Benennung der verwendeten Produkte und Werkzeuge
- Zusammenfassung der Ergebnisse

Die durchgeführten Maßnahmen sind beispielhaft in ihrem Vor-, Zwischen- und Endzustand fotografisch zu dokumentieren.
Der fotografisch dokumentierte Bereich ist in den zur Verfügung stehenden Planunterlagen zu kennzeichnen. Die Fotos sind mit kurzen Erläuterungstexten zu versehen, welche folgende Hauptpunkte enthalten müssen:

A: Bezeichnung der Maßnahme
B: Angabe der Verortung
C: Erläuterung des Bildinhaltes
D: Bildnummer E E: Aufnahmedatum
F: Bildautor

Hierfür kann dem AN nach Auftragserteilung eine Musterseite des AG als Word-Dokument zur Verfügung gestellt werden. Diese Vorlagenseite sollte sinngemäß vollständig ausgefüllt werden.

II. Form der Beschreibung
Die Gesamtdokumentation ist spätestens acht Wochen nach Abschluss der Maßnahme in digitaler und ausgedruckter Form an den AG zu übergeben und von diesem zu bestätigen.

Digitales Exemplar:
- Gesamtdokument im PDF-Format
- zusätzlich als separate Dateien: Fotos und kompletter Anhang (Abbildungen als nicht komprimierte TIF- oder PNG- oder JPEG-Dateien, mind. 300 dpi Auflösung)
- Bezeichnungen der Einzeldateien analog den in der Dokumentation verwendeten Bezeichnungen
- Abgabe der digitalen Dateien auf einem USB-Stick

Druckexemplar:
- Abgabe in einfacher Ausführung, ausgedruckt auf DIN A4 (Formate größer als DIN A4 werden auf DIN A4 gefaltet), abgeheftet in einem handelsüblichen Aktenordner
- weißes, handelsübliches Druckpapier (80 g/m²); alle Seiten mit Fotos/Abbildungen nur einseitig bedrucken.

III. Anlagen zur Beschreibung
- Material- und Herstellerverzeichnis
- Abbildungsverzeichnis mit Negativnummern/ Fotonummern
- Produktdatenblätter der verwendeten Stoffe

IV. Dokumentation der ausgeführten Leistung durch grafische Eintragungen
1. Inhalt der grafischen Eintragungen
Alle von der Ausführungsplanung/ Werkstattplanung abweichenden ausgeführten Leistungen sind in Papierpläne durch grafische, farbige Kennzeichnung einzutragen. Diese Arbeitsexemplare sind vor Ort vorzuhalten, um die grafische Kennzeichnung und die Einsichtnahme durch die BÜ zu gewährleisten.

2. Form der grafischen Eintragung
Die Kennzeichnung der ausgeführten Maßnahmen erfolgt als Handeintragung in die Ausführungsplanung/ Werkstattplanung. Diese Eintragungen müssen gut lesbar und mit lichtechten, deckenden Farbstiften vorgenommen werden. Die Arbeitsexemplare sind von der Bauüberwachung freizugeben.

Der AN erhält dazu eine maßstäbliche Ausfertigungen der erforderlichen Ausführungspläne.

Nach Abschluss der Maßnahmen ist dem AG das originale Arbeitsexemplar mit grafisch farbigen Eintragungen aller ausgeführten Maßnahmen zu übergeben.

**11.1 Dokumentation Bestand vor Beginn Ausführung**
Dokumentation des Bestandes vor Beginn der Ausführung gemäß Leitbeschreibung
Menge: 1,000 Psch

**11.2 Dokumentation Arbeiten während Ausführung**
Dokumentation der Arbeiten während der Ausführung gemäß Leitbeschreibung
Menge: 1,000 Psch

**11.3 Dokumentation Leistungen nach Abschluß Ausführung**
Dokumentation der Leistungen nach Abschluss der Ausführung gemäß Leitbeschreibung
Menge: 1,000 Psch

### Titel 12 Stundenlohnarbeiten

#### Bereich 12.01 Stundenlohnarbeiten

*Hinweis: Hinweise Stundenlohnarbeiten*
Zum Stundenlohnnachweis sind Arbeiten nur auf besondere
Anordnung des AG auszuführen.

Der Verrechnungssatz für die jeweilige Arbeitskraft umfasst sämtliche Aufwendungen, wie Lohn- und Gehaltskosten, Lohn- und Gehaltsnebenkosten, Zuschläge, lohngebundene und lohnunabhängige Kosten, sonstige Sozialkosten, Gemeinkosten, Wagnis und Gewinn.

In die Verrechnungssätze sind die Lohn- und Gehaltskosten für die An- und Abfahrtszeiten einzurechnen. Sie werden nicht gesondert vergütet. In den Stundenlohnzetteln sind nur die auf de Baustelle anfallenden Stunden anzugeben, nicht aber die Wegezeiten.

**12.01.1 Stundenlohnarbeiten Facharbeiter**
Stundenlohnarbeiten durch Facharbeiter auf Anordnung des AG.
Menge: 20,000 Std

**12.01.2 Stundenlohnarbeiten Bauhelfer**
Stundenlohnarbeiten durch Bauhelfer auf Anordnung des AG.
Menge: 20,000 Std
